# Apeo de columna de hormigón armado

- Propiedad del archivo: CYPE INGENIEROS, S.A.
- Formato: FIEBDC-3/2002
- Ámbito geográfico: Uruguay
- Divisa: UYU
- Costes indirectos: 3.00 %
- Gastos generales: 13.00 %
- Beneficio industrial: 6.00 %
- IVA: 21.00 %

## 0 Trabajos preliminares

### 0P Encofrados, apeos y cimbras

#### 0PB Elementos estructurales verticales

**0PB030** Ud Apeo de columna de hormigón armado.
Ejecución de apeo de columna de hormigón armado, hasta dejarla sin carga antes de iniciar las labores de refuerzo y reparación de sus armaduras, compuesto por 500 kg de perfiles laminados de acero A 36 colocados en las dos caras de la columna. Incluso elementos de arriostramiento y fijación con la estructura portante, mermas, cortes, soldaduras y trabajos de montaje, puesta en carga y retirada del apeo tras su uso, con los medios adecuados.
Incluye: Replanteo y marcado de ejes de apoyo en las caras de la columna. Limpieza y nivelación de la superficie de apoyo. Instalación y puesta en carga del apeo. Desmontaje y retirada del apeo tras la finalización de las obras.
Criterio de cómputo de proyecto: Número de unidades previstas, según documentación gráfica de Proyecto.
Criterio de cómputo de obra: Se medirá el número de unidades realmente ejecutadas según especificaciones de Proyecto.

| Código | Ud | Descripción | Rendimiento | Precio | Importe |
|---|---|---|---|---|---|
| mt07ala000ab | kg | Acero laminado A 36, en perfiles laminados en caliente, según ASTM A 36, piezas simples, para aplicaciones estructurales, acabado con imprimación antioxidante. Trabajado y montado en taller, para colocar con uniones soldadas en obra. (material) | 500.000 | 59.77 | 29885.00 |
| mo047 | h | Oficial montador de estructura metálica. (mano de obra) | 13.808 | 377.91 | 5218.18 |
| mo094 | h | Medio oficial montador de estructura metálica. (mano de obra) | 27.617 | 262.22 | 7241.73 |
| mo020 | h | Oficial mampostero de albañil de construcción. (mano de obra) | 6.904 | 363.15 | 2507.19 |
| mo113 | h | Peón de albañil de construcción. (mano de obra) | 13.808 | 242.79 | 3352.44 |
| % | % | Herramientas | 2 % | 48204.54 | 964.09 |
|  |  | Costes directos |  |  | 49168.63 |
