# Colector en platea de fundación

- Propiedad del archivo: CYPE INGENIEROS, S.A.
- Formato: FIEBDC-3/2002
- Ámbito geográfico: Uruguay
- Divisa: UYU
- Costes indirectos: 3.00 %
- Gastos generales: 13.00 %
- Beneficio industrial: 6.00 %
- IVA: 21.00 %

## A Preparación del terreno

### AS Red de desagüe cloacal

#### ASC Colectoras

**ASC020** m Colector en platea de fundación.
Colector enterrado de red horizontal de saneamiento, sin cámaras de inspección, mediante sistema integral registrable, en platea de fundación, con una pendiente mínima del 3%, para la evacuación de aguas residuales y/o pluviales, formado por tubo de PVC liso, serie SN-4, rigidez anular nominal 4 kN/m², de 160 mm de diámetro exterior, con junta elástica, empotrada en platea de fundación. Incluso accesorios, registros, uniones y piezas especiales, lubricante para montaje y fijación a la armadura de la losa.
Incluye: Replanteo y trazado del conducto en planta y pendientes. Presentación en seco de tubos y piezas especiales. Montaje, conexionado y comprobación de su correcto funcionamiento.
Criterio de cómputo de proyecto: Longitud medida en proyección horizontal, según documentación gráfica de Proyecto.
Criterio de cómputo de obra: Se medirá, en proyección horizontal, la longitud realmente ejecutada según especificaciones de Proyecto, incluyendo los tramos ocupados por piezas especiales.

| Código | Ud | Descripción | Rendimiento | Precio | Importe |
|---|---|---|---|---|---|
| mt11tpb020l | m | Tubo de PVC liso, para saneamiento enterrado sin presión, serie SN-4, rigidez anular nominal 4 kN/m², de 160 mm de diámetro exterior y 3,9 mm de espesor, incluso juntas de goma. (material) | 1.050 | 513.60 | 539.28 |
| mt11tpb021l | Ud | Repercusión, por m de tubería, de accesorios, uniones y piezas especiales para tubo de PVC liso, para saneamiento enterrado sin presión, serie SN-4, de 160 mm de diámetro exterior. (material) | 2.000 | 154.08 | 308.16 |
| mt11ade100a | kg | Lubricante para unión mediante junta elástica de tubos y accesorios. (material) | 0.003 | 736.08 | 2.21 |
| mo008 | h | Oficial plomero. (mano de obra) | 0.171 | 373.16 | 63.81 |
| mo107 | h | Medio oficial plomero. (mano de obra) | 0.085 | 251.66 | 21.39 |
| % | % | Herramientas | 2 % | 934.85 | 18.70 |
|  |  | Costes directos |  |  | 953.55 |
