# Fundación de hormigón ciclópeo

- Propiedad del archivo: CYPE INGENIEROS, S.A.
- Formato: FIEBDC-3/2002
- Ámbito geográfico: Uruguay
- Divisa: UYU
- Costes indirectos: 3.00 %
- Gastos generales: 13.00 %
- Beneficio industrial: 6.00 %
- IVA: 21.00 %

## C Fundaciones

### CM Semiprofundas

#### CMP Pozos de fundación

**CMP010** m³ Fundación de hormigón ciclópeo.
Fundación de hormigón ciclópeo, con hormigón H-21, condición de exposición no agresiva, tamaño máximo del agregado 53,0 mm, ámbito de consistencia A-3, premezclado y vertido desde camión (60% de volumen) y pedregullo grueso de 15 a 30 cm de diámetro (40% de volumen).
Incluye: Replanteo y trazado de las zapatas y de las columnas u otros elementos estructurales que apoyen en las mismas. Vertido y compactación del hormigón. Colocación de las piedras en el hormigón fresco. Coronación y enrase de cimientos. Curado del hormigón.
Criterio de cómputo de proyecto: Volumen teórico, según documentación gráfica de Proyecto.
Criterio de cómputo de obra: Se medirá el volumen teórico ejecutado según especificaciones de Proyecto, sin incluir los incrementos por excesos de excavación no autorizados.

| Código | Ud | Descripción | Rendimiento | Precio | Importe |
|---|---|---|---|---|---|
| mt10hmf081aob | m³ | Hormigón masivo H-21, condición de exposición no agresiva, tamaño máximo del agregado 53 mm, ámbito de consistencia A-3, premezclado, según CIRSOC 201 1982. (material) | 0.660 | 7093.09 | 4681.44 |
| mt01arg100b | m³ | Pedregullo grueso de 15 a 30 cm de diámetro. (material) | 0.400 | 652.32 | 260.93 |
| au00auh020 |  | Canaleta para vertido del hormigón. | 1.000 | 0.00 | 0.00 |
| au00auh040 |  | Vibrador de hormigón, eléctrico. | 1.000 | 0.00 | 0.00 |
| mo045 | h | Oficial vertedor de hormigón. (mano de obra) | 0.132 | 377.91 | 49.88 |
| mo092 | h | Medio oficial vertedor de hormigón. (mano de obra) | 0.132 | 262.22 | 34.61 |
| mo113 | h | Peón de albañil de construcción. (mano de obra) | 1.055 | 242.79 | 256.14 |
| % | % | Herramientas | 2 % | 5283.00 | 105.66 |
|  |  | Costes directos |  |  | 5388.66 |
