# Sistema de encofrado para enano de fundación

- Propiedad del archivo: CYPE INGENIEROS, S.A.
- Formato: FIEBDC-3/2002
- Ámbito geográfico: Uruguay
- Divisa: UYU
- Costes indirectos: 3.00 %
- Gastos generales: 13.00 %
- Beneficio industrial: 6.00 %
- IVA: 21.00 %

## C Fundaciones

### CN Nivelación

#### CNE Enanos de fundación

**CNE020** m² Sistema de encofrado para enano de fundación.
Montaje de sistema de encofrado recuperable metálico, en enano de fundación, formado por chapas metálicas, amortizables en 150 usos, y posterior desmontaje del sistema de encofrado. Incluso elementos de sustentación, fijación y acodalamientos necesarios para su estabilidad y líquido desencofrante, para evitar la adherencia del hormigón al encofrado.
Incluye: Limpieza y preparación del plano de apoyo. Replanteo. Aplicación del líquido desencofrante. Montaje del sistema de encofrado. Colocación de elementos de sustentación, fijación y acodalamiento. Aplomado y nivelación del encofrado. Desmontaje del sistema de encofrado. Limpieza y almacenamiento del encofrado.
Criterio de cómputo de proyecto: Superficie de encofrado en contacto con el hormigón, medida según documentación gráfica de Proyecto.
Criterio de cómputo de obra: Se medirá la superficie de encofrado en contacto con el hormigón realmente ejecutada según especificaciones de Proyecto.

| Código | Ud | Descripción | Rendimiento | Precio | Importe |
|---|---|---|---|---|---|
| mt08eup010a | m² | Chapa metálica de 50x50 cm, para encofrado de columnas de hormigón armado de sección rectangular o cuadrada, de hasta 2 m de altura, incluso accesorios de montaje. (material) | 0.007 | 1331.02 | 9.32 |
| mt50spa052b | m | Tablón de madera de pino, de 20x7,2 cm. (material) | 0.020 | 194.77 | 3.90 |
| mt50spa081a | Ud | Puntal metálico telescópico, de hasta 3 m de altura. (material) | 0.013 | 593.19 | 7.71 |
| mt08eme051a | m | Fleje de acero galvanizado, para encofrado metálico. (material) | 0.100 | 8.94 | 0.89 |
| mt08var050 | kg | Alambre galvanizado para atar, de 1,30 mm de diámetro. (material) | 0.010 | 46.22 | 0.46 |
| mt08dba010d | l | Agente desmoldeante, a base de aceites especiales, emulsionable en agua, para encofrados metálicos, fenólicos o de madera. (material) | 0.030 | 55.59 | 1.67 |
| mo044 | h | Oficial carpintero carpintero de encofrado. (mano de obra) | 0.399 | 392.50 | 156.61 |
| mo091 | h | Medio oficial carpintero carpintero de encofrado. (mano de obra) | 0.443 | 272.35 | 120.65 |
| % | % | Herramientas | 2 % | 301.21 | 6.02 |
|  |  | Costes directos |  |  | 307.23 |
