# Conexión de micropilote al cabezal, mediante conectores

- Propiedad del archivo: CYPE INGENIEROS, S.A.
- Formato: FIEBDC-3/2002
- Ámbito geográfico: Uruguay
- Divisa: UYU
- Costes indirectos: 3.00 %
- Gastos generales: 13.00 %
- Beneficio industrial: 6.00 %
- IVA: 21.00 %

## C Fundaciones

### CP Profundas

#### CPM Micropilotes

**CPM060** Ud Conexión de micropilote al cabezal, mediante conectores.
Conexión de micropilote al cabezal con pletinas de acero laminado A 36 fijadas mediante soldadura al perfil tubular, en el tramo previamente descabezado y limpio, para la correcta adherencia entre la armadura del micropilote y el hormigón del cabezal.
Incluye: Limpieza y preparación de la superficie soporte. Replanteo y marcado de los ejes. Fijación de los conectores con soldadura.
Criterio de cómputo de proyecto: Número de unidades previstas, según documentación gráfica de Proyecto.
Criterio de cómputo de obra: Se medirá el número de unidades realmente ejecutadas según especificaciones de Proyecto.

| Código | Ud | Descripción | Rendimiento | Precio | Importe |
|---|---|---|---|---|---|
| mt07ala001d | kg | Pletina de acero laminado A 36, según ASTM A 36, para aplicaciones estructurales. Trabajada y montada en taller, para colocar en obra. (material) | 2.500 | 74.23 | 185.58 |
| mq08sol020 | h | Equipo y elementos auxiliares para soldadura eléctrica. (maquinaria) | 0.145 | 108.07 | 15.67 |
| mo019 | h | Oficial soldador. (mano de obra) | 0.165 | 382.11 | 63.05 |
| % | % | Herramientas | 2 % | 264.30 | 5.29 |
|  |  | Costes directos |  |  | 269.59 |
