# Sistema de encofrado para sobrecimiento de muro de mampostería

- Propiedad del archivo: CYPE INGENIEROS, S.A.
- Formato: FIEBDC-3/2002
- Ámbito geográfico: Uruguay
- Divisa: UYU
- Costes indirectos: 3.00 %
- Gastos generales: 13.00 %
- Beneficio industrial: 6.00 %
- IVA: 21.00 %

## C Fundaciones

### CS Superficiales

#### CSA Sobrecimientos

**CSA030** m² Sistema de encofrado para sobrecimiento de muro de mampostería.
Montaje de sistema de encofrado recuperable de madera, para sobrecimiento de muro de mampostería, formado por tablones de madera, amortizables en 4 usos, y posterior desmontaje del sistema de encofrado. Incluso elementos de sustentación, fijación y acodalamientos necesarios para su estabilidad y líquido desencofrante, para evitar la adherencia del hormigón al encofrado.
Incluye: Limpieza y preparación del plano de apoyo. Replanteo. Aplicación del líquido desencofrante. Montaje del sistema de encofrado. Colocación de elementos de sustentación, fijación y acodalamiento. Aplomado y nivelación del encofrado. Humectación del encofrado. Desmontaje del sistema de encofrado. Limpieza y almacenamiento del encofrado.
Criterio de cómputo de proyecto: Superficie de encofrado en contacto con el hormigón, medida según documentación gráfica de Proyecto.
Criterio de cómputo de obra: Se medirá la superficie de encofrado en contacto con el hormigón realmente ejecutada según especificaciones de Proyecto.

| Código | Ud | Descripción | Rendimiento | Precio | Importe |
|---|---|---|---|---|---|
| mt08ema050b | m³ | Madera para encofrar, de 26 mm de espesor. (material) | 0.007 | 11862.08 | 83.03 |
| mt08var050 | kg | Alambre galvanizado para atar, de 1,30 mm de diámetro. (material) | 0.100 | 46.22 | 4.62 |
| mt08var060 | kg | Puntas de acero de 20x100 mm. (material) | 0.050 | 269.59 | 13.48 |
| mt08dba010d | l | Agente desmoldeante, a base de aceites especiales, emulsionable en agua, para encofrados metálicos, fenólicos o de madera. (material) | 0.030 | 55.59 | 1.67 |
| op00sie020 |  | Sierra de disco fijo, para mesa de trabajo. | 1.000 | 0.00 | 0.00 |
| mo044 | h | Oficial carpintero carpintero de encofrado. (mano de obra) | 0.615 | 392.50 | 241.39 |
| mo091 | h | Medio oficial carpintero carpintero de encofrado. (mano de obra) | 0.683 | 272.35 | 186.02 |
| % | % | Herramientas | 2 % | 530.21 | 10.60 |
|  |  | Costes directos |  |  | 540.81 |
