# Demolición de vierteaguas

- Propiedad del archivo: CYPE INGENIEROS, S.A.
- Formato: FIEBDC-3/2002
- Ámbito geográfico: Uruguay
- Divisa: UYU
- Costes indirectos: 3.00 %
- Gastos generales: 13.00 %
- Beneficio industrial: 6.00 %
- IVA: 21.00 %

## D Demoliciones

### DH Remates

#### DHE De exteriores

**DHE100** m Demolición de vierteaguas.
Levantado de vierteaguas metálico situado entre las jambas del hueco cubriendo los alféizares y picado del material adhesivo adherido a su superficie, con medios manuales y recuperación, acopio y colocación del material en el mismo emplazamiento, sin deteriorar los elementos constructivos contiguos, y carga manual sobre camión o contenedor.
Incluye: Levantado del elemento. Clasificación y etiquetado. Acopio de los materiales a reutilizar. Reposición del elemento. Retirada y acopio de los restos de obra. Limpieza de los restos de obra. Carga manual de los restos de obra sobre camión o contenedor.
Criterio de cómputo de proyecto: Longitud medida según documentación gráfica de Proyecto.
Criterio de cómputo de obra: Se medirá la longitud realmente desmontada según especificaciones de Proyecto.

| Código | Ud | Descripción | Rendimiento | Precio | Importe |
|---|---|---|---|---|---|
| mt08aaa010a | m³ | Agua. (material) | 0.006 | 46.00 | 0.28 |
| mt01arg005a | t | Arena de cantera, para mortero preparado en obra. (material) | 0.012 | 602.14 | 7.23 |
| mt08cem000g | kg | Cemento gris en sacos. (material) | 3.600 | 8.82 | 31.75 |
| mt08adt010 | kg | Aditivo hidrófugo para impermeabilización de morteros u hormigones. (material) | 0.072 | 36.80 | 2.65 |
| mt20wwa010 | kg | Adhesivo resina epoxi. (material) | 0.360 | 203.63 | 73.31 |
| mt20wwa020 | m | Sellado con silicona neutra, de 7 mm de espesor medio. (material) | 2.800 | 34.58 | 96.82 |
| mt20wwa021 | m | Sellado con adhesivo en frío especial para metales. (material) | 2.800 | 41.91 | 117.35 |
| mq06hor010 | h | Hormigonera eléctrica con una capacidad de amasado de 160 l. (maquinaria) | 0.018 | 107.26 | 1.93 |
| mo020 | h | Oficial mampostero de albañil de construcción. (mano de obra) | 0.553 | 363.15 | 200.82 |
| mo113 | h | Peón de albañil de construcción. (mano de obra) | 0.339 | 242.79 | 82.31 |
| % | % | Herramientas | 2 % | 614.45 | 12.29 |
|  |  | Costes directos |  |  | 626.74 |
