# Desmontaje de cableado eléctrico en fachada

- Propiedad del archivo: CYPE INGENIEROS, S.A.
- Formato: FIEBDC-3/2002
- Ámbito geográfico: Uruguay
- Divisa: UYU
- Costes indirectos: 3.00 %
- Gastos generales: 13.00 %
- Beneficio industrial: 6.00 %
- IVA: 21.00 %

## D Demoliciones

### DI Instalaciones

#### DIE Eléctricas

**DIE101** m Desmontaje de cableado eléctrico en fachada.
Desmontaje de cableado eléctrico visto fijo en superficie situado en fachada de edificio, con medios manuales, y carga manual sobre camión o contenedor.
Incluye: Desmontaje del elemento. Retirada y acopio del material desmontado. Limpieza de los restos de obra. Carga manual del material desmontado y restos de obra sobre camión o contenedor.
Criterio de cómputo de proyecto: Longitud medida según documentación gráfica de Proyecto.
Criterio de cómputo de obra: Se medirá la longitud realmente desmontada según especificaciones de Proyecto.

| Código | Ud | Descripción | Rendimiento | Precio | Importe |
|---|---|---|---|---|---|
| mo003 | h | Oficial electricista. (mano de obra) | 0.041 | 387.56 | 15.89 |
| mo102 | h | Medio oficial electricista. (mano de obra) | 0.041 | 261.38 | 10.72 |
| % | % | Herramientas | 2 % | 26.61 | 0.53 |
|  |  | Costes directos |  |  | 27.14 |
