# Levantado de lámina adhesiva de acristalamiento de fachada

- Propiedad del archivo: CYPE INGENIEROS, S.A.
- Formato: FIEBDC-3/2002
- Ámbito geográfico: Uruguay
- Divisa: UYU
- Costes indirectos: 3.00 %
- Gastos generales: 13.00 %
- Beneficio industrial: 6.00 %
- IVA: 21.00 %

## D Demoliciones

### DL Carpintería, placares, vidrios y protecciones solares

#### DLV Vidrios

**DLV080** m² Levantado de lámina adhesiva de acristalamiento de fachada.
Levantado de lámina adhesiva de acristalamiento de fachada, con medios manuales mediante rasqueta, posterior aplicación con pulverizador de líquido limpiador a base de solución con agente limpiador al 2% en agua, impregnando el adhesivo existente, eliminándolo con rasqueta una vez reblandecido, sin deteriorar la superficie soporte, y carga manual sobre camión o contenedor.
Incluye: Levantado del elemento. Aplicación del líquido limpiador. Eliminación de la capa de adhesivo. Aclarado. Retirada y acopio del material levantado. Limpieza de los restos de obra. Carga manual del material levantado y restos de obra sobre camión o contenedor.
Criterio de cómputo de proyecto: Superficie medida según documentación gráfica de Proyecto.
Criterio de cómputo de obra: Se medirá la superficie realmente demolida según especificaciones de Proyecto.

| Código | Ud | Descripción | Rendimiento | Precio | Importe |
|---|---|---|---|---|---|
| mt21lmc020a | l | Líquido limpiador a base de solución con agente limpiador al 2% en agua, para aplicar con pulverizador, para la eliminación de adhesivos sin provocar su disolución. (material) | 0.150 | 5.52 | 0.83 |
| op00dec010 |  | Decapador. | 1.000 | 0.00 | 0.00 |
| op00pul010 |  | Mochila pulverizadora. | 1.000 | 0.00 | 0.00 |
| mo110 | h | Medio oficial vidriero. (mano de obra) | 0.186 | 278.45 | 51.79 |
| % | % | Herramientas | 2 % | 52.62 | 1.05 |
|  |  | Costes directos |  |  | 53.67 |
