# Demolición de vereda de baldosas de piedra natural

- Propiedad del archivo: CYPE INGENIEROS, S.A.
- Formato: FIEBDC-3/2002
- Ámbito geográfico: Uruguay
- Divisa: UYU
- Costes indirectos: 3.00 %
- Gastos generales: 13.00 %
- Beneficio industrial: 6.00 %
- IVA: 21.00 %

## D Demoliciones

### DM Firmes y pisos

#### DMX Veredas y pisos

**DMX070** m² Demolición de vereda de baldosas de piedra natural.
Demolición de vereda de baldosas de piedra natural, con martillo neumático, y carga mecánica sobre camión o contenedor.
Criterio de valoración económica: El precio incluye el picado del material adhesivo, pero no incluye la demolición de la base soporte.
Incluye: Demolición del elemento. Fragmentación de los escombros en piezas manejables. Retirada y acopio de escombros. Limpieza de los restos de obra. Carga mecánica de escombros sobre camión o contenedor.
Criterio de cómputo de proyecto: Superficie medida según documentación gráfica de Proyecto.
Criterio de cómputo de obra: Se medirá la superficie realmente demolida según especificaciones de Proyecto.

| Código | Ud | Descripción | Rendimiento | Precio | Importe |
|---|---|---|---|---|---|
| mq05mai030 | h | Martillo neumático. (maquinaria) | 0.243 | 144.23 | 35.05 |
| mq05pdm010a | h | Compresor portátil eléctrico 2 m³/min de caudal. (maquinaria) | 0.122 | 134.69 | 16.43 |
| mq01ret010 | h | Miniretrocargadora sobre neumáticos de 15 kW. (maquinaria) | 0.011 | 1447.61 | 15.92 |
| mo112 | h | Peón especializado de albañil de construcción. (mano de obra) | 0.142 | 267.57 | 37.99 |
| mo113 | h | Peón de albañil de construcción. (mano de obra) | 0.102 | 263.20 | 26.85 |
| % | % | Herramientas | 2 % | 132.24 | 2.64 |
|  |  | Costes directos |  |  | 134.88 |
