# Demolición completa de techo plano transitable, no ventilado

- Propiedad del archivo: CYPE INGENIEROS, S.A.
- Formato: FIEBDC-3/2002
- Ámbito geográfico: Uruguay
- Divisa: UYU
- Costes indirectos: 3.00 %
- Gastos generales: 13.00 %
- Beneficio industrial: 6.00 %
- IVA: 21.00 %

## D Demoliciones

### DQ Techos

#### DQA Planos

**DQA010** m² Demolición completa de techo plano transitable, no ventilado.
Demolición completa de techo plano transitable, no ventilado, con piso flotante de baldosas sobre soportes; con martillo neumático, sin afectar a la estabilidad de los elementos constructivos contiguos, y carga manual sobre camión o contenedor.
Criterio de valoración económica: El precio incluye la demolición de todas las capas que componen el techo, incluyendo la capa de formación de pendientes y la demolición de los sumideros.
Incluye: Demolición del elemento. Fragmentación de los escombros en piezas manejables. Retirada y acopio de escombros. Limpieza de los restos de obra. Carga manual de escombros sobre camión o contenedor.
Criterio de cómputo de proyecto: Superficie medida según documentación gráfica de Proyecto.
Criterio de cómputo de obra: Se medirá la superficie realmente demolida según especificaciones de Proyecto.

| Código | Ud | Descripción | Rendimiento | Precio | Importe |
|---|---|---|---|---|---|
| mq05mai030 | h | Martillo neumático. (maquinaria) | 0.116 | 144.23 | 16.73 |
| mq05pdm110 | h | Compresor portátil diesel media presión 10 m³/min. (maquinaria) | 0.116 | 244.63 | 28.38 |
| mo112 | h | Peón especializado de albañil de construcción. (mano de obra) | 0.136 | 256.29 | 34.86 |
| mo113 | h | Peón de albañil de construcción. (mano de obra) | 1.076 | 252.16 | 271.32 |
| % | % | Herramientas | 2 % | 351.29 | 7.03 |
|  |  | Costes directos |  |  | 358.32 |
