# Demolición de cielorraso registrable de lamas metálicas

- Propiedad del archivo: CYPE INGENIEROS, S.A.
- Formato: FIEBDC-3/2002
- Ámbito geográfico: Uruguay
- Divisa: UYU
- Costes indirectos: 3.00 %
- Gastos generales: 13.00 %
- Beneficio industrial: 6.00 %
- IVA: 21.00 %

## D Demoliciones

### DR Revestimientos

#### DRT Cielorrasos

**DRT050** m² Demolición de cielorraso registrable de lamas metálicas.
Desmontaje de cielorraso registrable de lamas metálicas situado a una altura menor de 4 m, con medios manuales y recuperación del material para su posterior ubicación en otro emplazamiento, sin afectar a la estabilidad de los elementos constructivos a los que se sujeta, y carga manual sobre camión o contenedor.
Incluye: Desmontaje del elemento. Clasificación y etiquetado. Acopio de los materiales a reutilizar. Carga manual del material a reutilizar sobre camión. Retirada y acopio de los restos de obra. Limpieza de los restos de obra. Carga manual de los restos de obra sobre camión o contenedor.
Criterio de cómputo de proyecto: Superficie medida según documentación gráfica de Proyecto.
Criterio de cómputo de obra: Se medirá la superficie realmente desmontada según especificaciones de Proyecto.

| Código | Ud | Descripción | Rendimiento | Precio | Importe |
|---|---|---|---|---|---|
| mo080 | h | Medio oficial montador. (mano de obra) | 0.273 | 261.88 | 71.49 |
| % | % | Herramientas | 2 % | 71.49 | 1.43 |
|  |  | Costes directos |  |  | 72.92 |
