# Desmontaje de farola

- Propiedad del archivo: CYPE INGENIEROS, S.A.
- Formato: FIEBDC-3/2002
- Ámbito geográfico: Uruguay
- Divisa: UYU
- Costes indirectos: 3.00 %
- Gastos generales: 13.00 %
- Beneficio industrial: 6.00 %
- IVA: 21.00 %

## D Demoliciones

### DU Urbanización interior del lote

#### DUI Iluminación exterior

**DUI030** Ud Desmontaje de farola.
Desmontaje de farola con columna de aluminio, de entre 4 y 6 m de altura, y carga manual sobre camión o contenedor.
Criterio de valoración económica: El precio incluye el desmontaje de los accesorios y de los elementos de fijación, pero no incluye la demolición de la fundación.
Incluye: Desmontaje del elemento. Fragmentación del material desmontado en piezas manejables. Retirada y acopio del material desmontado. Limpieza de los restos de obra. Carga manual del material desmontado y restos de obra sobre camión o contenedor.
Criterio de cómputo de proyecto: Número de unidades previstas, según documentación gráfica de Proyecto.
Criterio de cómputo de obra: Se medirá el número de unidades realmente desmontadas según especificaciones de Proyecto.

| Código | Ud | Descripción | Rendimiento | Precio | Importe |
|---|---|---|---|---|---|
| mq04cag010a | h | Camión con grúa de hasta 6 t. (maquinaria) | 0.580 | 1721.88 | 998.69 |
| mo003 | h | Oficial electricista. (mano de obra) | 0.136 | 373.16 | 50.75 |
| mo102 | h | Medio oficial electricista. (mano de obra) | 0.136 | 251.66 | 34.23 |
| mo112 | h | Peón especializado de albañil de construcción. (mano de obra) | 0.577 | 246.76 | 142.38 |
| mo113 | h | Peón de albañil de construcción. (mano de obra) | 0.144 | 242.79 | 34.96 |
| % | % | Herramientas | 2 % | 1261.01 | 25.22 |
|  |  | Costes directos |  |  | 1286.23 |
