# Acero en estructura de pasarela peatonal

- Propiedad del archivo: CYPE INGENIEROS, S.A.
- Formato: FIEBDC-3/2002
- Ámbito geográfico: Uruguay
- Divisa: UYU
- Costes indirectos: 3.00 %
- Gastos generales: 13.00 %
- Beneficio industrial: 6.00 %
- IVA: 21.00 %

## E Estructuras

### EA Acero

#### EAE Escaleras, pasarelas y plataformas de trabajo

**EAE020** kg Acero en estructura de pasarela peatonal.
Acero A 572 Grado 50, en estructura de pasarela peatonal, formada por piezas simples de perfiles laminados en caliente, acabado con imprimación antioxidante, con uniones soldadas en obra.
Criterio de valoración económica: El precio incluye las soldaduras, los cortes, los despuntes, las piezas especiales, los casquillos y los elementos auxiliares de montaje.
Incluye: Replanteo de la pasarela peatonal. Colocación y fijación provisional de los perfiles. Aplomado y nivelación. Ejecución de las uniones soldadas.
Criterio de cómputo de proyecto: Peso nominal medido según documentación gráfica de Proyecto.
Criterio de cómputo de obra: Se determinará, a partir del peso obtenido en báscula oficial de las unidades llegadas a obra, el peso de las unidades realmente ejecutadas según especificaciones de Proyecto.

| Código | Ud | Descripción | Rendimiento | Precio | Importe |
|---|---|---|---|---|---|
| mt07ala000ob | kg | Acero laminado A 572 Grado 50, en perfiles laminados en caliente, según ASTM A 572, piezas simples, para aplicaciones estructurales, acabado con imprimación antioxidante. Trabajado y montado en taller, para colocar con uniones soldadas en obra. (material) | 1.000 | 64.04 | 64.04 |
| mq08sol020 | h | Equipo y elementos auxiliares para soldadura eléctrica. (maquinaria) | 0.017 | 106.45 | 1.81 |
| mo047 | h | Oficial montador de estructura metálica. (mano de obra) | 0.273 | 377.91 | 103.17 |
| mo094 | h | Medio oficial montador de estructura metálica. (mano de obra) | 0.273 | 262.22 | 71.59 |
| % | % | Herramientas | 2 % | 240.61 | 4.81 |
|  |  | Costes directos |  |  | 245.42 |
