# Acero en perfiles conformados en frío

- Propiedad del archivo: CYPE INGENIEROS, S.A.
- Formato: FIEBDC-3/2002
- Ámbito geográfico: Uruguay
- Divisa: UYU
- Costes indirectos: 3.00 %
- Gastos generales: 13.00 %
- Beneficio industrial: 6.00 %
- IVA: 21.00 %

## E Estructuras

### EA Acero

#### EAP Perfiles estructurales

**EAP010** kg Acero en perfiles conformados en frío.
Acero A 36, en elementos estructurales formados por piezas simples de perfiles conformados en frío, acabado con dos manos de imprimación antioxidante, colocados con uniones soldadas en obra, a una altura de hasta 3 m.
Criterio de valoración económica: El precio incluye las soldaduras, los cortes, los despuntes, las piezas especiales, los casquillos y los elementos auxiliares de montaje.
Incluye: Limpieza y preparación del plano de apoyo. Replanteo y marcado de los ejes. Colocación y fijación provisional del elemento estructural. Aplomado y nivelación. Ejecución de las uniones soldadas.
Criterio de cómputo de proyecto: Peso nominal medido según documentación gráfica de Proyecto.
Criterio de cómputo de obra: Se determinará, a partir del peso obtenido en báscula oficial de las unidades llegadas a obra, el peso de las unidades realmente ejecutadas según especificaciones de Proyecto.

| Código | Ud | Descripción | Rendimiento | Precio | Importe |
|---|---|---|---|---|---|
| mt07ali000h | kg | Acero A 36, en perfiles conformados en frío, según ASTM A 36, piezas simples, para aplicaciones estructurales. Trabajado y montado en taller, para colocar con uniones soldadas en obra. (material) | 1.000 | 56.91 | 56.91 |
| mq08sol020 | h | Equipo y elementos auxiliares para soldadura eléctrica. (maquinaria) | 0.017 | 108.07 | 1.84 |
| op00lla010 |  | Llave de impacto. | 1.000 | 0.00 | 0.00 |
| op00cor020 |  | Cortadora manual de metal, de disco. | 1.000 | 0.00 | 0.00 |
| mo047 | h | Oficial montador de estructura metálica. (mano de obra) | 0.020 | 392.50 | 7.85 |
| mo094 | h | Medio oficial montador de estructura metálica. (mano de obra) | 0.020 | 272.35 | 5.45 |
| % | % | Herramientas | 2 % | 72.05 | 1.44 |
|  |  | Costes directos |  |  | 73.49 |
