# Reparación estructural de muros de mampostería con mortero de cal

- Propiedad del archivo: CYPE INGENIEROS, S.A.
- Formato: FIEBDC-3/2002
- Ámbito geográfico: Uruguay
- Divisa: UYU
- Costes indirectos: 3.00 %
- Gastos generales: 13.00 %
- Beneficio industrial: 6.00 %
- IVA: 21.00 %

## E Estructuras

### EC Piedra labrada

#### ECY Reparaciones

**ECY030** m² Reparación estructural de muros de mampostería con mortero de cal.
Reparación estructural de muro de mampostería mediante la aplicación de mortero bicomponente, compuesto por cal hidráulica natural, con resistencia a compresión de 3,5 a 10 N/mm², puzolanas, agregados seleccionados y otros aditivos, resistencia a compresión 15 N/mm², en capas sucesivas, de 10 mm de espesor total, acabado fratasado con esponja, siendo la primera capa fina de 2 a 3 mm de espesor y las posteriores capas sucesivas de 10 a 15 mm de espesor cada una; reforzado con malla de fibra de vidrio antiálcalis, con un contenido mínimo de zirconio del 17%, de 12,7x12,7 mm de luz de malla y de 125 g/m² de masa superficial.
Incluye: Limpieza previa de la superficie. Saturación del soporte con agua a baja presión. Eliminación del agua sobrante con aire comprimido. Preparación de la mezcla. Aplicación de una primera capa de mortero. Aplicación de las capas sucesivas de mortero. Colocación de la malla. Alisado y fratasado final de la superficie.
Criterio de cómputo de proyecto: Superficie medida según documentación gráfica de Proyecto.
Criterio de cómputo de obra: Se medirá la superficie realmente ejecutada según especificaciones de Proyecto.

| Código | Ud | Descripción | Rendimiento | Precio | Importe |
|---|---|---|---|---|---|
| mt09rem070e | m² | Malla de fibra de vidrio antiálcalis, con un contenido mínimo de zirconio del 17%, de 12,7x12,7 mm de luz de malla, de 125 g/m² de masa superficial y de 0,45x25 m, para armar morteros. (material) | 1.100 | 636.88 | 700.57 |
| mt28mim070b | kg | Mortero bicomponente, compuesto por cal hidráulica natural, con resistencia a compresión de 3,5 a 10 N/mm², puzolanas, agregados seleccionados y otros aditivos, resistencia a compresión 15 N/mm²; para uso en elementos sujetos a requisitos estructurales, resistencia a compresión mayor o igual a 6 N/mm², y M-15. (material) | 19.000 | 67.94 | 1290.86 |
| mo020 | h | Oficial mampostero de albañil de construcción. (mano de obra) | 0.301 | 377.17 | 113.53 |
| mo113 | h | Peón de albañil de construcción. (mano de obra) | 0.301 | 252.16 | 75.90 |
| % | % | Herramientas | 2 % | 2180.86 | 43.62 |
|  |  | Costes directos |  |  | 2224.48 |
