# Preparación de superficie de hormigón estructural, con medios mecánicos

- Propiedad del archivo: CYPE INGENIEROS, S.A.
- Formato: FIEBDC-3/2002
- Ámbito geográfico: Uruguay
- Divisa: UYU
- Costes indirectos: 3.00 %
- Gastos generales: 13.00 %
- Beneficio industrial: 6.00 %
- IVA: 21.00 %

## E Estructuras

### EH Hormigón armado

#### EHK Preparación de la superficie

**EHK020** m² Preparación de superficie de hormigón estructural, con medios mecánicos.
Preparación de superficie de hormigón estructural, para la posterior aplicación de productos reparadores y protectores, eliminando capas antiguas, lechadas superficiales, pinturas o cualquier otro tipo de grasa o suciedad del soporte, mediante proyección de chorro de agua a presión, 200 kp/m², y carga manual de los restos generados sobre camión o contenedor.
Criterio de valoración económica: El precio incluye el desplazamiento, montaje y desmontaje en obra del equipo de proyección.
Incluye: Montaje y preparación del equipo. Aplicación mecánica del chorro de agua. Desmontaje del equipo. Limpieza de la superficie soporte. Recogida del agua y los restos generados en un depósito de sedimentación. Carga del depósito de sedimentación sobre camión o contenedor.
Criterio de cómputo de proyecto: Superficie medida según documentación gráfica de Proyecto.
Criterio de cómputo de obra: Se medirá la superficie realmente ejecutada según especificaciones de Proyecto.

| Código | Ud | Descripción | Rendimiento | Precio | Importe |
|---|---|---|---|---|---|
| mq08lch020a | h | Equipo de chorro de agua a presión. (maquinaria) | 0.120 | 179.33 | 21.52 |
| mq08gel010k | h | Grupo electrógeno insonorizado, trifásico, de 45 kVA de potencia. (maquinaria) | 0.120 | 167.35 | 20.08 |
| mo112 | h | Peón especializado de albañil de construcción. (mano de obra) | 0.141 | 246.76 | 34.79 |
| mo113 | h | Peón de albañil de construcción. (mano de obra) | 0.141 | 242.79 | 34.23 |
| % | % | Herramientas | 2 % | 110.62 | 2.21 |
|  |  | Costes directos |  |  | 112.83 |
