# Elemento de fijación

- Propiedad del archivo: CYPE INGENIEROS, S.A.
- Formato: FIEBDC-3/2002
- Ámbito geográfico: Uruguay
- Divisa: UYU
- Costes indirectos: 3.00 %
- Gastos generales: 13.00 %
- Beneficio industrial: 6.00 %
- IVA: 21.00 %

## E Estructuras

### EH Hormigón armado

#### EHW Anclajes estructurales

**EHW024** Ud Elemento de fijación.
Varilla roscada con tuerca y arandela de acero inoxidable A4-70, según ISO 3506-1, de 12 mm de diámetro y 220 mm de longitud.
Incluye: Inserción del elemento de fijación. Aplicación del par de apriete con llave dinamométrica.
Criterio de cómputo de proyecto: Número de unidades previstas, según documentación gráfica de Proyecto.
Criterio de cómputo de obra: Se medirá el número de unidades realmente ejecutadas según especificaciones de Proyecto.

| Código | Ud | Descripción | Rendimiento | Precio | Importe |
|---|---|---|---|---|---|
| mt26reh305yg | Ud | Anclaje compuesto por varilla roscada de acero inoxidable A4-70, según ISO 3506-1 de 12 mm de diámetro, y 220 mm de longitud, tuerca y arandela, para fijaciones sobre estructuras de hormigón. (material) | 1.000 | 219.22 | 219.22 |
| mo020 | h | Oficial mampostero de albañil de construcción. (mano de obra) | 0.032 | 363.15 | 11.62 |
| mo112 | h | Peón especializado de albañil de construcción. (mano de obra) | 0.032 | 246.76 | 7.90 |
| % | % | Herramientas | 2 % | 238.74 | 4.77 |
|  |  | Costes directos |  |  | 243.51 |
