# Inyección de resinas en fisuras, para reparación estructural

- Propiedad del archivo: CYPE INGENIEROS, S.A.
- Formato: FIEBDC-3/2002
- Ámbito geográfico: Uruguay
- Divisa: UYU
- Costes indirectos: 3.00 %
- Gastos generales: 13.00 %
- Beneficio industrial: 6.00 %
- IVA: 21.00 %

## E Estructuras

### EH Hormigón armado

#### EHY Reparaciones

**EHY065** m Inyección de resinas en fisuras, para reparación estructural.
Inyección en fisura con lechada fluida de dos componentes a base de resina epoxi, (rendimiento: 0,5 kg/m), aplicada mediante equipo de inyección a baja presión, para reparación estructural en elemento de hormigón.
Criterio de valoración económica: El precio no incluye la limpieza del interior de la fisura ni la colocación de los inyectores.
Incluye: Premezclado de los componentes de la resina. Conexión de la manguera con los inyectores. Inyección mecánica de la lechada. Desconexión de la manguera. Limpieza superficial.
Criterio de cómputo de proyecto: Longitud medida según documentación gráfica de Proyecto.
Criterio de cómputo de obra: Se medirá la longitud realmente ejecutada según especificaciones de Proyecto.

| Código | Ud | Descripción | Rendimiento | Precio | Importe |
|---|---|---|---|---|---|
| mt09red150b | kg | Lechada fluida de dos componentes a base de resina epoxi. (material) | 0.500 | 707.50 | 353.75 |
| mq06eim010 | h | Equipo de inyección manual de morteros fluidos y resinas. (maquinaria) | 0.128 | 54.44 | 6.97 |
| mo020 | h | Oficial mampostero de albañil de construcción. (mano de obra) | 0.150 | 377.17 | 56.58 |
| mo112 | h | Peón especializado de albañil de construcción. (mano de obra) | 0.150 | 256.29 | 38.44 |
| % | % | Herramientas | 2 % | 455.74 | 9.11 |
|  |  | Costes directos |  |  | 464.85 |
