# Pie de columna con apoyo fijo

- Propiedad del archivo: CYPE INGENIEROS, S.A.
- Formato: FIEBDC-3/2002
- Ámbito geográfico: Uruguay
- Divisa: UYU
- Costes indirectos: 3.00 %
- Gastos generales: 13.00 %
- Beneficio industrial: 6.00 %
- IVA: 21.00 %

## E Estructuras

### EM Madera

#### EMM Elementos auxiliares para estructuras de madera

**EMM031** Ud Pie de columna con apoyo fijo.
Pie de columna en U para columna circular, de acero S235JR, con protección Z275 frente a la corrosión, de 100 mm de diámetro mm en la zona a conectar con la columna, perno de 20 mm de diámetro y 200 mm de longitud, embutido en el hormigón fresco y 3 mm de espesor; formando un apoyo fijo de 130 mm de altura para columna de madera; y fijado a la columna con 60 tornillos autoperforantes para madera, de 3,5 mm de diámetro y 40 mm de longitud, de acero galvanizado con revestimiento de cromo.
Incluye: Colocación y fijación provisional de los elementos de unión. Aplomado y nivelación. Reglajes de las piezas y ajuste definitivo de las uniones entre los diferentes componentes de la estructura.
Criterio de cómputo de proyecto: Número de unidades previstas, según documentación gráfica de Proyecto.
Criterio de cómputo de obra: Se medirá el número de unidades realmente ejecutadas según especificaciones de Proyecto.

| Código | Ud | Descripción | Rendimiento | Precio | Importe |
|---|---|---|---|---|---|
| mt07emr012kjnae | Ud | Pie de columna en U para columna circular, de acero S235JR, con protección Z275 frente a la corrosión, de 100 mm de diámetro mm en la zona a conectar con la columna, perno de 20 mm de diámetro y 200 mm de longitud, para embutir en el hormigón fresco y 3 mm de espesor; para formación de apoyo fijo en columna de madera, de 130 mm de altura. (material) | 1.000 | 744.86 | 744.86 |
| mt07emr113ac | Ud | Tornillo autoperforante para madera, de 3,5 mm de diámetro y 40 mm de longitud, de acero galvanizado con revestimiento de cromo. (material) | 60.000 | 1.51 | 90.60 |
| mo048 | h | Oficial montador de estructura de madera. (mano de obra) | 0.301 | 392.50 | 118.14 |
| mo095 | h | Medio oficial montador de estructura de madera. (mano de obra) | 0.301 | 272.35 | 81.98 |
| % | % | Herramientas | 2 % | 1035.58 | 20.71 |
|  |  | Costes directos |  |  | 1056.29 |
