# Tratamiento contra la carcoma en elemento estructural de madera

- Propiedad del archivo: CYPE INGENIEROS, S.A.
- Formato: FIEBDC-3/2002
- Ámbito geográfico: Uruguay
- Divisa: UYU
- Costes indirectos: 3.00 %
- Gastos generales: 13.00 %
- Beneficio industrial: 6.00 %
- IVA: 21.00 %

## E Estructuras

### EM Madera

#### EMU Tratamientos preventivos y curativos

**EMU010** m² Tratamiento contra la carcoma en elemento estructural de madera.
Tratamiento curativo contra la carcoma en columna de madera, mediante la realización de 3 taladros por metro y línea, con 2 líneas por cara del elemento, practicados al tresbolillo sobre una de sus caras, con una profundidad de taladro de 2/3 del espesor del elemento y 6 mm de diámetro; inyección de líquido protector en cada uno de los taladros efectuados y posterior aplicación, con brocha, pincel o pistola, de dos manos, de 0,3 l/m² cada una, del mismo producto. Incluso eliminación previa de los materiales que recubren el elemento a tratar, protección de los elementos del entorno, desbastado de la madera degradada y montaje del equipo de inyección.
Incluye: Protección de los elementos del entorno. Replanteo de los orificios en el elemento de madera. Realización de taladros. Montaje del equipo de inyección. Inyección del producto antixilófagos. Limpieza de restos. Aplicación del tratamiento con brocha.
Criterio de cómputo de proyecto: Superficie medida según documentación gráfica de Proyecto.
Criterio de cómputo de obra: Se medirá la superficie realmente ejecutada según especificaciones de Proyecto.

| Código | Ud | Descripción | Rendimiento | Precio | Importe |
|---|---|---|---|---|---|
| mt27tlr030 | l | Líquido protector incoloro para tratamiento anticarcoma de elementos de madera, para aplicar con brocha, pincel o pistola, o mediante inyección o inmersión. (material) | 0.700 | 354.49 | 248.14 |
| mt27wav040 | Ud | Válvula de retención de plástico, para impedir el retroceso del producto. (material) | 6.000 | 10.54 | 63.24 |
| mq08etm010 | h | Equipo de inyección de fungicida en elementos de madera, con boquilla de inyección. (maquinaria) | 0.167 | 84.83 | 14.17 |
| op00tal010 |  | Taladro. | 1.000 | 0.00 | 0.00 |
| mo038 | h | Oficial pintor. (mano de obra) | 0.389 | 363.15 | 141.27 |
| mo076 | h | Medio oficial pintor. (mano de obra) | 0.519 | 252.15 | 130.87 |
| % | % | Herramientas | 2 % | 597.69 | 11.95 |
|  |  | Costes directos |  |  | 609.64 |
