# Columna prefabricada de hormigón armado, imitación madera

- Propiedad del archivo: CYPE INGENIEROS, S.A.
- Formato: FIEBDC-3/2002
- Ámbito geográfico: Uruguay
- Divisa: UYU
- Costes indirectos: 3.00 %
- Gastos generales: 13.00 %
- Beneficio industrial: 6.00 %
- IVA: 21.00 %

## E Estructuras

### EP Hormigón prefabricado

#### EPS Columnas

**EPS100** Ud Columna prefabricada de hormigón armado, imitación madera.
Columna prefabricada de hormigón armado, de 30x30 cm y sección hueca, de 175 cm de altura, con 4 barras de acero de 12 mm de diámetro, acabado imitación madera, con una mano de lasur. Incluso hormigón H-25, clase de exposición ambiental A2, tamaño máximo del agregado 19,0 mm, consistencia muy plástica para relleno de la columna.
Incluye: Replanteo de las columnas. Izado y presentación de las columnas mediante grúa. Ajuste a su posición correcta y nivelación. Montaje y desmontaje de apeos complementarios.
Criterio de cómputo de proyecto: Número de unidades previstas, según documentación gráfica de Proyecto.
Criterio de cómputo de obra: Se medirá el número de unidades realmente ejecutadas según especificaciones de Proyecto.

| Código | Ud | Descripción | Rendimiento | Precio | Importe |
|---|---|---|---|---|---|
| mt07pha080d | Ud | Columna prefabricada de hormigón armado, de 30x30 cm y sección hueca, de 175 cm de altura, con 4 barras de acero de 12 mm de diámetro, acabado imitación madera, con una mano de lasur. (material) | 1.000 | 12407.88 | 12407.88 |
| mt10haf070lgc | m³ | Hormigón H-25, clase de exposición ambiental A2, tamaño máximo del agregado 19 mm, consistencia muy plástica, premezclado, según CIRSOC 201 2005. (material) | 0.086 | 7315.21 | 629.11 |
| mq07gte010a | h | Grúa autopropulsada de brazo telescópico con una capacidad de elevación de 12 t y 20 m de altura máxima de trabajo. (maquinaria) | 0.254 | 1706.21 | 433.38 |
| mo046 | h | Oficial montador de estructura prefabricada de hormigón. (mano de obra) | 0.299 | 377.91 | 113.00 |
| mo093 | h | Medio oficial montador de estructura prefabricada de hormigón. (mano de obra) | 0.598 | 262.22 | 156.81 |
| % | % | Herramientas | 2 % | 13740.18 | 274.80 |
|  |  | Costes directos |  |  | 14014.98 |
