# Manguito para empalme mecánico de barras nervuradas de acero

- Propiedad del archivo: CYPE INGENIEROS, S.A.
- Formato: FIEBDC-3/2002
- Ámbito geográfico: Uruguay
- Divisa: UYU
- Costes indirectos: 3.00 %
- Gastos generales: 13.00 %
- Beneficio industrial: 6.00 %
- IVA: 21.00 %

## E Estructuras

### EW Elementos especiales

#### EWE Dispositivos de anclaje y empalme de armaduras

**EWE020** Ud Manguito para empalme mecánico de barras nervuradas de acero.
Manguito de acero bajo en carbono, para empalme mecánico de barras de acero nervurado de 12 mm de diámetro, que permite la transmisión de esfuerzos de tracción y de compresión, mediante aplicación de presión con prensa hidráulica BP 2600 en taller o equipos portátiles BG 400 o BG 750 M para prensado "in situ", que efectúan diversas mordidas al manguito.
Incluye: Replanteo y colocación a tope de las armaduras a unir. Ensamblaje del manguito de empalme entre las armaduras a unir. Ajuste de la prensa alrededor del manguito y la barra. Aplicación de presión hidráulica hasta la deformación del manguito.
Criterio de cómputo de proyecto: Número de unidades previstas, según documentación gráfica de Proyecto.
Criterio de cómputo de obra: Se medirá el número de unidades realmente ejecutadas según especificaciones de Proyecto.

| Código | Ud | Descripción | Rendimiento | Precio | Importe |
|---|---|---|---|---|---|
| mt07eed010i | Ud | Manguito de acero bajo en carbono, para empalme mecánico de barras de acero nervurado de 12 mm de diámetro, que permite la transmisión de esfuerzos de tracción y de compresión, mediante aplicación de presión con prensa hidráulica BP 2600 en taller o equipos portátiles BG 400 o BG 750 M para prensado "in situ", que efectúan diversas mordidas al manguito. (material) | 1.000 | 125.20 | 125.20 |
| mo042 | h | Oficial en hormigón. (mano de obra) | 0.068 | 377.91 | 25.70 |
| mo089 | h | Medio oficial en hormigón. (mano de obra) | 0.068 | 262.22 | 17.83 |
| % | % | Herramientas | 2 % | 168.73 | 3.37 |
|  |  | Costes directos |  |  | 172.10 |
