# Manguito para empalme mecánico de barras nervuradas de acero

- Propiedad del archivo: CYPE INGENIEROS, S.A.
- Formato: FIEBDC-3/2002
- Ámbito geográfico: Uruguay
- Divisa: UYU
- Costes indirectos: 3.00 %
- Gastos generales: 13.00 %
- Beneficio industrial: 6.00 %
- IVA: 21.00 %

## E Estructuras

### EW Elementos especiales

#### EWE Dispositivos de anclaje y empalme de armaduras

**EWE020** Ud Manguito para empalme mecánico de barras nervuradas de acero.
Manguito de acero bajo en carbono, para empalme mecánico de barras de acero nervurado de 12 mm de diámetro, que permite la transmisión de esfuerzos de tracción y de compresión, mediante el sistema de apriete con máquina manual o eléctrica de los tornillos incorporados en el manguito, hasta romper la cabeza de éstos, provocando deformaciones en las barras que permiten la conexión.
Incluye: Replanteo y colocación a tope de las armaduras a unir. Ensamblaje del manguito de empalme, provisto de tornillos de apriete, entre las armaduras a unir. Apriete de los tornillos hasta la rotura de la cabeza de los mismos.
Criterio de cómputo de proyecto: Número de unidades previstas, según documentación gráfica de Proyecto.
Criterio de cómputo de obra: Se medirá el número de unidades realmente ejecutadas según especificaciones de Proyecto.

| Código | Ud | Descripción | Rendimiento | Precio | Importe |
|---|---|---|---|---|---|
| mt07eed010w | Ud | Manguito de acero bajo en carbono, para empalme mecánico de barras de acero nervurado de 12 mm de diámetro, que permite la transmisión de esfuerzos de tracción y de compresión, mediante el sistema de apriete con máquina manual o eléctrica de los tornillos incorporados en el manguito, hasta romper la cabeza de éstos, provocando deformaciones en las barras que permiten la conexión. (material) | 1.000 | 869.61 | 869.61 |
| mo042 | h | Oficial en hormigón. (mano de obra) | 0.102 | 377.91 | 38.55 |
| mo089 | h | Medio oficial en hormigón. (mano de obra) | 0.102 | 262.22 | 26.75 |
| % | % | Herramientas | 2 % | 934.91 | 18.70 |
|  |  | Costes directos |  |  | 953.61 |
