# Fachada de una hoja, de mampostería de bloque de hormigón para revestir

- Propiedad del archivo: CYPE INGENIEROS, S.A.
- Formato: FIEBDC-3/2002
- Ámbito geográfico: Uruguay
- Divisa: UYU
- Costes indirectos: 3.00 %
- Gastos generales: 13.00 %
- Beneficio industrial: 6.00 %
- IVA: 21.00 %

## F Fachadas y tabiques

### FF Mampostería no estructural

#### FFF Fachada de una hoja para revestir

**FFF020** m² Fachada de una hoja, de mampostería de bloque de hormigón para revestir.
Fachada de una hoja, de 15 cm de espesor, de mampostería de bloque macizo de hormigón celular curado en autoclave, para revestir, 15x25x50 cm, con juntas de 10 mm de espesor, recibida con mortero para juntas finas, formación de los dinteles mediante piezas prefabricadas de hormigón.
Incluye: Definición de los planos de fachada mediante plomos. Replanteo, planta a planta. Marcado en las columnas de los niveles de referencia general de planta y de nivel de piso terminado. Asiento de la primera hilada sobre capa de mortero. Colocación y aplomado de miras de referencia. Tendido de hilos entre miras. Colocación de plomos fijos en las aristas. Colocación de las piezas por hiladas a nivel. Realización de todos los trabajos necesarios para la resolución de los huecos. Encuentros de la mampostería con fachadas, columnas y tabiques. Encuentro de la mampostería con la losa superior.
Criterio de cómputo de proyecto: Superficie medida según documentación gráfica de Proyecto, sin duplicar esquinas ni encuentros, deduciendo los huecos de superficie mayor de 4 m². En los huecos que no se deduzcan, están incluidos los trabajos de realizar la superficie interior del hueco.
Criterio de cómputo de obra: Se medirá la superficie realmente ejecutada según especificaciones de Proyecto, sin duplicar esquinas ni encuentros, deduciendo los huecos de superficie mayor de 4 m². En los huecos que no se deduzcan, están incluidos los trabajos de realizar la superficie interior del hueco.

| Código | Ud | Descripción | Rendimiento | Precio | Importe |
|---|---|---|---|---|---|
| mt02bhc020ke | Ud | Bloque macizo de hormigón celular curado en autoclave, para revestir, 15x25x50 cm; con el precio incrementado el 20% en concepto de piezas especiales. Según IRAM 11561. (material) | 9.000 | 109.04 | 981.36 |
| mt09mif065a | kg | Mortero para juntas finas, compuesto por cemento blanco, cal grasa, arena silícea y aditivo retenedor de agua a base de celulosa, de aplicación en mamposterías de bloque de hormigón celular, suministrado en sacos de 25 kg. (material) | 0.009 | 16.58 | 0.15 |
| op00amo010 |  | Amoladora o radial. | 1.000 | 0.00 | 0.00 |
| mo021 | h | Oficial mampostero. (mano de obra) | 0.623 | 363.15 | 226.24 |
| mo114 | h | Peón mampostero. (mano de obra) | 0.324 | 242.79 | 78.66 |
| % | % | Herramientas | 2 % | 1286.41 | 25.73 |
|  |  | Costes directos |  |  | 1312.14 |
