# Hoja interior de fachada de dos hojas, de mampostería de bloque de hormigón para revestir

- Propiedad del archivo: CYPE INGENIEROS, S.A.
- Formato: FIEBDC-3/2002
- Ámbito geográfico: Uruguay
- Divisa: UYU
- Costes indirectos: 3.00 %
- Gastos generales: 13.00 %
- Beneficio industrial: 6.00 %
- IVA: 21.00 %

## F Fachadas y tabiques

### FF Mampostería no estructural

#### FFR Hoja interior para revestir en fachada de dos hojas

**FFR020** m² Hoja interior de fachada de dos hojas, de mampostería de bloque de hormigón para revestir.
Hoja interior de fachada de dos hojas, de 14,2 cm de espesor, de mampostería de bloque hueco de hormigón, para revestir, 14,2x19x39 cm, con juntas de 10 mm de espesor, recibida con mortero de cemento confeccionado en obra, con 250 kg/m³ de cemento, color gris, dosificación 1:6, suministrado en sacos. Formación de los dinteles mediante armadura y macizado de hormigón.
Incluye: Replanteo, planta a planta. Marcado en las columnas de los niveles de referencia general de planta y de nivel de piso terminado. Preparación del mortero. Asiento de la primera hilada sobre capa de mortero. Colocación y aplomado de miras de referencia. Tendido de hilos entre miras. Colocación de plomos fijos en las aristas. Colocación de las piezas por hiladas a nivel. Realización de todos los trabajos necesarios para la resolución de los huecos. Encuentros de la mampostería con fachadas, columnas y tabiques. Encuentro de la mampostería con la losa superior. Limpieza del paramento.
Criterio de cómputo de proyecto: Superficie medida según documentación gráfica de Proyecto, sin duplicar esquinas ni encuentros, deduciendo los huecos de superficie mayor de 2 m². En los huecos que no se deduzcan, están incluidos los trabajos de realizar la superficie interior del hueco.
Criterio de cómputo de obra: Se medirá la superficie realmente ejecutada según especificaciones de Proyecto, sin duplicar esquinas ni encuentros, deduciendo los huecos de superficie mayor de 2 m². En los huecos que no se deduzcan, están incluidos los trabajos de realizar la superficie interior del hueco.

| Código | Ud | Descripción | Rendimiento | Precio | Importe |
|---|---|---|---|---|---|
| mt02bhg080ge | Ud | Bloque hueco de hormigón, para revestir, 14,2x19x39 cm; con el precio incrementado el 20% en concepto de piezas especiales. Según IRAM 11561. (material) | 14.000 | 41.03 | 574.42 |
| mt08aaa010a | m³ | Agua. (material) | 0.004 | 46.00 | 0.18 |
| mt01arg005a | t | Arena de cantera, para mortero preparado en obra. (material) | 0.018 | 602.14 | 10.84 |
| mt08cem000g | kg | Cemento gris en sacos. (material) | 2.772 | 8.82 | 24.45 |
| mt07aco090b | kg | Acero en barras nervuradas, ADN 420, de varios diámetros, según IRAM-IAS U 500-528. (material) | 0.150 | 83.63 | 12.54 |
| mt50spa050m | m³ | Tablón de madera de pino, dimensiones 20x7,2 cm. (material) | 0.001 | 13469.38 | 13.47 |
| mt50spa081a | Ud | Puntal metálico telescópico, de hasta 3 m de altura. (material) | 0.003 | 590.44 | 1.77 |
| mt50spa101 | kg | Clavos de acero. (material) | 0.011 | 57.41 | 0.63 |
| mq06hor010 | h | Hormigonera eléctrica con una capacidad de amasado de 160 l. (maquinaria) | 0.009 | 107.26 | 0.97 |
| op00roz010 |  | Rozadora. | 1.000 | 0.00 | 0.00 |
| op00amo010 |  | Amoladora o radial. | 1.000 | 0.00 | 0.00 |
| mo021 | h | Oficial mampostero. (mano de obra) | 0.850 | 363.15 | 308.68 |
| mo114 | h | Peón mampostero. (mano de obra) | 0.588 | 242.79 | 142.76 |
| % | % | Herramientas | 3 % | 1090.71 | 32.72 |
|  |  | Costes directos |  |  | 1123.43 |
