# Sistema ETICS de aislamiento térmico por el exterior de fachadas. Revestimiento con piezas de gres porcelánico. Colocación en capa fina

- Propiedad del archivo: CYPE INGENIEROS, S.A.
- Formato: FIEBDC-3/2002
- Ámbito geográfico: Uruguay
- Divisa: UYU
- Costes indirectos: 3.00 %
- Gastos generales: 13.00 %
- Beneficio industrial: 6.00 %
- IVA: 21.00 %

## F Fachadas y tabiques

### FS Fachadas ETICS

#### FSC Revestimiento cerámico

**FSC010** m² Sistema ETICS de aislamiento térmico por el exterior de fachadas. Revestimiento con piezas de gres porcelánico. Colocación en capa fina.
Aislamiento térmico por el exterior de fachadas, con sistema ETICS, compuesto por: panel rígido de poliestireno expandido, de superficie lisa y mecanizado lateral recto, de color blanco, de 60 mm de espesor, fijado al soporte con mortero, aplicado manualmente y fijaciones mecánicas con tarugo de expansión de polietileno con clavo de acero; dos capas de regularización, cada una de ellas compuesta por mortero, aplicado manualmente, armado con malla de fibra de vidrio, antiálcalis, de 5x4 mm de luz de malla, de 0,6 mm de espesor y de 160 g/m² de masa superficial, intercalando entre ambas una capa del mismo mortero para mejorar la adherencia, aplicada con llana dentada; fijación mecánica de la malla de fibra de vidrio al soporte con tarugo de expansión de polietileno con clavo de acero. Revestimiento con piezas de gres porcelánico esmaltado, acabado pulido, de 200x200x10 mm, gama media, capacidad de absorción de agua E<0,5%, acabado pulido, de 200x200x10 mm, gama media, capacidad de absorción de agua E<0,5%. COLOCACIÓN: en capa fina y mediante doble encolado con adhesivo cementoso mejorado, C2 TE S2, altamente deformable, con deslizamiento reducido y tiempo abierto ampliado. REJUNTADO: con mortero de juntas cementoso mejorado, con absorción de agua reducida y resistencia elevada a la abrasión tipo CG 2 W A, color blanco, en juntas de 3 mm de espesor. Incluso crucetas de PVC, perfiles de arranque de aluminio, perfiles de cierre superior de aluminio, perfiles de esquina de PVC con malla, masilla selladora monocomponente y cordón de espuma de polietileno expandido de celdas cerradas para sellado de juntas, mermas y roturas.
Criterio de valoración económica: El precio incluye la ejecución de remates en los encuentros con paramentos y revestimientos u otros elementos recibidos en su superficie.
Incluye: Preparación de la superficie soporte. Colocación de la malla de arranque. Colocación del perfil de arranque. Corte y preparación del aislamiento. Colocación del aislamiento sobre el paramento. Lijado de toda la superficie. Colocación del resto de perfiles. Resolución de los puntos singulares. Aplicación del mortero base y colocación de la malla de fibra de vidrio en la capa de regularización. Replanteo de los niveles, de la disposición de piezas y de las juntas. Corte y cajeado de las piezas. Preparación y aplicación del material de colocación. Formación de juntas de movimiento. Colocación de las piezas. Rejuntado. Sellado de juntas. Eliminación y limpieza del material sobrante. Limpieza final de la fachada.
Criterio de cómputo de proyecto: Superficie medida según documentación gráfica de Proyecto, deduciendo los huecos de superficie mayor de 1 m², añadiendo a cambio la superficie de la parte interior del hueco, correspondiente al desarrollo de jambas y dinteles.
Criterio de cómputo de obra: Se medirá la superficie realmente ejecutada según especificaciones de Proyecto, deduciendo los huecos de superficie mayor de 1 m², añadiendo a cambio la superficie de la parte interior del hueco, correspondiente al desarrollo de jambas y dinteles.

| Código | Ud | Descripción | Rendimiento | Precio | Importe |
|---|---|---|---|---|---|
| mt28mop080f | m | Perfil de arranque de aluminio, de 60 mm de ancho, con goterón, para nivelación y soporte de los paneles aislantes de los sistemas de aislamiento térmico por el exterior sobre la línea de zócalo. (material) | 0.170 | 165.78 | 28.18 |
| mt28mop085f | m | Perfil de cierre superior, de aluminio, de 60 mm de ancho, para coronación de los paneles aislantes de los sistemas de aislamiento térmico por el exterior. (material) | 0.170 | 634.88 | 107.93 |
| mt28mop030ca | kg | Mortero absorción de agua por capilaridad menor de 0,2 kg/m² min½, impermeable al agua de lluvia, permeable al vapor de agua y no propagador de la llama, para aplicar con llana, para adherir los paneles aislantes y como capa base, previo amasado con agua. (material) | 13.500 | 25.40 | 342.90 |
| mt16pep010ad | m² | Panel rígido de poliestireno expandido, de superficie lisa y mecanizado lateral recto, de color blanco, de 60 mm de espesor, con resistencia al envejecimiento y permeable al vapor de agua, resistencia térmica 1,58 m²K/W, conductividad térmica 0,038 W/(mK), Euroclase E de reacción al fuego. (material) | 1.050 | 551.27 | 578.83 |
| mt16pep110m | Ud | Tarugo de expansión de polietileno, de 115 mm de longitud, con clavo de acero, para fijación de placas aislantes. (material) | 10.000 | 25.15 | 251.50 |
| mt28mop050a | m² | Malla de fibra de vidrio, antiálcalis, de 5x4 mm de luz de malla, de 0,6 mm de espesor, de 160 g/m² de masa superficial y de 1,1x50 m, para armar morteros. (material) | 2.200 | 55.43 | 121.95 |
| mt28mop070b | m | Perfil de esquina de PVC con malla, para refuerzo de cantos. (material) | 0.300 | 47.16 | 14.15 |
| mt09mcp007b | kg | Adhesivo cementoso mejorado, C2 TE S2, altamente deformable, con deslizamiento reducido y tiempo abierto ampliado, color blanco, de dos componentes, a base de conglomerantes minerales, agregados seleccionados y resinas en dispersión, para la colocación en capa fina de piezas cerámicas, en revestimientos exteriores, especialmente en fachadas. (material) | 6.500 | 68.06 | 442.39 |
| mt19abp100ecba | m² | Piezas de gres porcelánico esmaltado, acabado pulido, de 200x200x10 mm, gama media, capacidad de absorción de agua E<0,5%. (material) | 1.050 | 1160.98 | 1219.03 |
| mt09mcp020bB | kg | Mortero de juntas cementoso mejorado, con absorción de agua reducida y resistencia elevada a la abrasión, tipo CG2 W A, color blanco, para juntas de 2 a 15 mm, a base de cemento de alta resistencia, agregados seleccionados, aditivos especiales y pigmentos, con efecto antimoho, antiverdín y preventivo de las eflorescencias, hidrorrepelente, especial para rejuntado de todo tipo de piezas cerámicas y piedras naturales en zonas de proliferación de microorganismos. (material) | 0.500 | 43.80 | 21.90 |
| mt18acc100a | Ud | Kit de crucetas de PVC para garantizar un espesor de las juntas entre piezas de entre 1 y 20 mm, en revestimientos y pisos cerámicos. (material) | 0.350 | 84.25 | 29.49 |
| mt15bas010a | m | Cordón de polietileno expandido de celdas cerradas, de sección circular de 6 mm de diámetro, para el relleno de fondo de junta. (material) | 0.170 | 3.20 | 0.54 |
| mt15bas035a | Ud | Cartucho de masilla elastómera tixotrópica, monocomponente, a base de polímeros híbridos (MS), de color gris, de 600 ml, de alta adherencia, con elevadas propiedades elásticas, resistencia al envejecimiento y a los rayos UV, dureza Shore A aproximada de 25 y alargamiento en rotura > 600%, según ISO 11600. (material) | 0.020 | 453.07 | 9.06 |
| mo054 | h | Oficial instalador de aislantes. (mano de obra) | 0.121 | 387.56 | 46.89 |
| mo101 | h | Medio oficial instalador de aislantes. (mano de obra) | 0.121 | 261.88 | 31.69 |
| mo024 | h | Oficial azulejista. (mano de obra) | 1.696 | 377.17 | 639.68 |
| mo062 | h | Medio oficial azulejista. (mano de obra) | 1.212 | 261.88 | 317.40 |
| % | % | Herramientas | 2 % | 4203.51 | 84.07 |
|  |  | Costes directos |  |  | 4287.58 |
