# Anclaje mecánico con tarugo de expansión y tornillo, en hormigón

- Propiedad del archivo: CYPE INGENIEROS, S.A.
- Formato: FIEBDC-3/2002
- Ámbito geográfico: Uruguay
- Divisa: UYU
- Costes indirectos: 3.00 %
- Gastos generales: 13.00 %
- Beneficio industrial: 6.00 %
- IVA: 21.00 %

## H Remates y ayudas

### HA Anclajes

#### HAH Sobre hormigón

**HAH002** Ud Anclaje mecánico con tarugo de expansión y tornillo, en hormigón.
Anclaje mecánico con tarugo de expansión de poliamida y tornillo de acero cincado, de cabeza hexagonal con arandela, de 8 mm de diámetro y 100 mm de longitud, para fijación de elemento no estructural a soporte de hormigón endurecido.
Incluye: Replanteo de la posición del anclaje. Ejecución de la perforación. Limpieza del polvo resultante. Introducción del anclaje. Atornillado. Limpieza de los restos sobrantes.
Criterio de cómputo de proyecto: Número de unidades previstas, según documentación gráfica de Proyecto.
Criterio de cómputo de obra: Se medirá el número de unidades realmente ejecutadas según especificaciones de Proyecto.

| Código | Ud | Descripción | Rendimiento | Precio | Importe |
|---|---|---|---|---|---|
| mt26wur310c | Ud | Anclaje mecánico con tarugo de expansión de poliamida y tornillo de acero cincado, de cabeza hexagonal con arandela, de 8 mm de diámetro y 100 mm de longitud. (material) | 1.000 | 92.51 | 92.51 |
| op00tal010 |  | Taladro. | 1.000 | 0.00 | 0.00 |
| op00ato010 |  | Atornillador. | 1.000 | 0.00 | 0.00 |
| mo113 | h | Peón de albañil de construcción. (mano de obra) | 0.035 | 242.79 | 8.50 |
| % | % | Herramientas | 2 % | 101.01 | 2.02 |
|  |  | Costes directos |  |  | 103.03 |
