# Perfil autoadhesivo de transición entre pisos al mismo nivel, de acero inoxidable

- Propiedad del archivo: CYPE INGENIEROS, S.A.
- Formato: FIEBDC-3/2002
- Ámbito geográfico: Uruguay
- Divisa: UYU
- Costes indirectos: 3.00 %
- Gastos generales: 13.00 %
- Beneficio industrial: 6.00 %
- IVA: 21.00 %

## H Remates y ayudas

### HD Perfiles decorativos

#### HDS Perfiles para juntas entre pisos

**HDS010** m Perfil autoadhesivo de transición entre pisos al mismo nivel, de acero inoxidable.
Perfil autoadhesivo de transición entre pisos al mismo nivel, de acero inoxidable AISI 304, con superficie lisa, de 40 mm de ancho y 3,5 mm de altura.
Incluye: Preparación de la superficie soporte. Replanteo. Corte y preparación. Colocación y fijación.
Criterio de cómputo de proyecto: Longitud medida según documentación gráfica de Proyecto. No se ha incrementado el metraje por roturas y recortes, ya que en la descomposición se ha considerado un 5% más de piezas.
Criterio de cómputo de obra: Se medirá la longitud realmente ejecutada según especificaciones de Proyecto.

| Código | Ud | Descripción | Rendimiento | Precio | Importe |
|---|---|---|---|---|---|
| mt18jpc050md | m | Perfil autoadhesivo de transición entre pisos al mismo nivel, de acero inoxidable AISI 304, con superficie lisa, de 40 mm de ancho y 3,5 mm de altura. (material) | 1.050 | 272.02 | 285.62 |
| mo023 | h | Oficial colocador de pisos. (mano de obra) | 0.066 | 363.15 | 23.97 |
| % | % | Herramientas | 2 % | 309.59 | 6.19 |
|  |  | Costes directos |  |  | 315.78 |
