# Perfil de transición entre pisos al mismo nivel, de aluminio

- Propiedad del archivo: CYPE INGENIEROS, S.A.
- Formato: FIEBDC-3/2002
- Ámbito geográfico: Uruguay
- Divisa: UYU
- Costes indirectos: 3.00 %
- Gastos generales: 13.00 %
- Beneficio industrial: 6.00 %
- IVA: 21.00 %

## H Remates y ayudas

### HD Perfiles decorativos

#### HDS Perfiles para juntas entre pisos

**HDS031** m Perfil de transición entre pisos al mismo nivel, de aluminio.
Perfil de transición entre pisos al mismo nivel, de aluminio anodizado, con superficie lisa, de 40 mm de ancho y 4 mm de altura. COLOCACIÓN: con tornillos.
Incluye: Preparación de la superficie soporte. Replanteo. Corte y preparación. Colocación y fijación.
Criterio de cómputo de proyecto: Longitud medida según documentación gráfica de Proyecto. No se ha incrementado el metraje por roturas y recortes, ya que en la descomposición se ha considerado un 5% más de piezas.
Criterio de cómputo de obra: Se medirá la longitud realmente ejecutada según especificaciones de Proyecto.

| Código | Ud | Descripción | Rendimiento | Precio | Importe |
|---|---|---|---|---|---|
| mt18jpc070ba | m | Perfil de transición entre pisos al mismo nivel, de aluminio anodizado, con superficie lisa, de 40 mm de ancho y 4 mm de altura, con taladros para atornillar a la superficie soporte y tornillos. (material) | 1.050 | 258.99 | 271.94 |
| mo023 | h | Oficial colocador de pisos. (mano de obra) | 0.066 | 363.15 | 23.97 |
| % | % | Herramientas | 2 % | 295.91 | 5.92 |
|  |  | Costes directos |  |  | 301.83 |
