# Recibido de bañera

- Propiedad del archivo: CYPE INGENIEROS, S.A.
- Formato: FIEBDC-3/2002
- Ámbito geográfico: Uruguay
- Divisa: UYU
- Costes indirectos: 3.00 %
- Gastos generales: 13.00 %
- Beneficio industrial: 6.00 %
- IVA: 21.00 %

## H Remates y ayudas

### HE Recibidos

#### HEA Artefactos sanitarios

**HEA020** Ud Recibido de bañera.
Recibido de bañera de longitud superior a 1 m y formación de faldón con ladrillo cerámico hueco sencillo, asentado con mortero de cemento, confeccionado en obra, dosificación 1:6.
Incluye: Replanteo. Apertura de rozas. Retacado con arena. Colocación y nivelación de la bañera. Ejecución del faldón. Protección con tablero aglomerado de madera. Limpieza y eliminación del material sobrante.
Criterio de cómputo de proyecto: Número de unidades previstas, según documentación gráfica de Proyecto.
Criterio de cómputo de obra: Se medirá el número de unidades realmente ejecutadas según especificaciones de Proyecto.

| Código | Ud | Descripción | Rendimiento | Precio | Importe |
|---|---|---|---|---|---|
| mt04lvc010a | Ud | Ladrillo cerámico hueco sencillo, para revestir, 24x11,5x4 cm, densidad 780 kg/m³. (material) | 30.000 | 7.31 | 219.30 |
| mt08aaa010a | m³ | Agua. (material) | 0.008 | 46.22 | 0.37 |
| mt01arg005a | t | Arena de cantera, para mortero preparado en obra. (material) | 0.026 | 604.79 | 15.72 |
| mt08cem000g | kg | Cemento gris en sacos. (material) | 3.975 | 8.86 | 35.22 |
| mt01ara010a | m³ | Arena con granulometría de 0 a 5 mm de diámetro, limpia. (material) | 0.200 | 480.47 | 96.09 |
| mq06hor010 | h | Hormigonera eléctrica con una capacidad de amasado de 160 l. (maquinaria) | 0.013 | 108.89 | 1.42 |
| mo020 | h | Oficial mampostero de albañil de construcción. (mano de obra) | 2.597 | 377.17 | 979.51 |
| mo113 | h | Peón de albañil de construcción. (mano de obra) | 2.658 | 252.16 | 670.24 |
| % | % | Herramientas | 2 % | 2017.87 | 40.36 |
|  |  | Costes directos |  |  | 2058.23 |
