# Remate decorativo, de chapa perforada de acero galvanizado

- Propiedad del archivo: CYPE INGENIEROS, S.A.
- Formato: FIEBDC-3/2002
- Ámbito geográfico: Uruguay
- Divisa: UYU
- Costes indirectos: 3.00 %
- Gastos generales: 13.00 %
- Beneficio industrial: 6.00 %
- IVA: 21.00 %

## H Remates y ayudas

### HR Remates de fachada

#### HRA De acero galvanizado

**HRA200** m² Remate decorativo, de chapa perforada de acero galvanizado.
Remate decorativo, de chapa perforada de acero galvanizado, con perforaciones cuadradas, C10 U20, de 10 mm de lado y 20 mm de distancia entre centros de dos perforaciones contiguas, de 2 mm de espesor y con un 25% de la superficie perforada; fijación a estructura metálica mediante soldadura en todo su perímetro.
Incluye: Replanteo de las piezas. Corte de las piezas. Colocación, aplomado, nivelación y alineación. Resolución de encuentros y de puntos singulares.
Criterio de cómputo de proyecto: Superficie medida según documentación gráfica de Proyecto.
Criterio de cómputo de obra: Se medirá la superficie realmente ejecutada según especificaciones de Proyecto.

| Código | Ud | Descripción | Rendimiento | Precio | Importe |
|---|---|---|---|---|---|
| mt26aha020sc | m² | Chapa perforada de acero galvanizado, con perforaciones cuadradas, C10 U20, de 10 mm de lado y 20 mm de distancia entre centros de dos perforaciones contiguas, de 2 mm de espesor y con un 25% de la superficie perforada. (material) | 1.000 | 1190.47 | 1190.47 |
| mq08sol020 | h | Equipo y elementos auxiliares para soldadura eléctrica. (maquinaria) | 1.159 | 106.45 | 123.38 |
| mo018 | h | Oficial cerrajero. (mano de obra) | 0.129 | 367.90 | 47.46 |
| mo059 | h | Medio oficial cerrajero. (mano de obra) | 0.129 | 252.62 | 32.59 |
| % | % | Herramientas | 2 % | 1393.90 | 27.88 |
|  |  | Costes directos |  |  | 1421.78 |
