# Carga terminal

- Propiedad del archivo: CYPE INGENIEROS, S.A.
- Formato: FIEBDC-3/2002
- Ámbito geográfico: Uruguay
- Divisa: UYU
- Costes indirectos: 3.00 %
- Gastos generales: 13.00 %
- Beneficio industrial: 6.00 %
- IVA: 21.00 %

## I Instalaciones

### IA Audiovisuales

#### IAA Red de cables coaxiales

**IAA048** Ud Carga terminal.
Carga terminal de 75 Ohm, con conector macho, tipo "F", sin bloqueo del paso de corriente continua.
Incluye: Colocación. Conexionado y comprobación de su correcto funcionamiento.
Criterio de cómputo de proyecto: Número de unidades previstas, según documentación gráfica de Proyecto.
Criterio de cómputo de obra: Se medirá el número de unidades realmente ejecutadas según especificaciones de Proyecto.

| Código | Ud | Descripción | Rendimiento | Precio | Importe |
|---|---|---|---|---|---|
| mt40irt040a | Ud | Carga terminal de 75 Ohm, con conector macho, tipo "F", sin bloqueo del paso de corriente continua. (material) | 1.000 | 49.80 | 49.80 |
| mo001 | h | Oficial instalador de telecomunicaciones. (mano de obra) | 0.060 | 387.56 | 23.25 |
| mo056 | h | Medio oficial instalador de telecomunicaciones. (mano de obra) | 0.060 | 261.38 | 15.68 |
| % | % | Herramientas | 2 % | 88.73 | 1.77 |
|  |  | Costes directos |  |  | 90.50 |
