# Cable de pares de cobre

- Propiedad del archivo: CYPE INGENIEROS, S.A.
- Formato: FIEBDC-3/2002
- Ámbito geográfico: Uruguay
- Divisa: UYU
- Costes indirectos: 3.00 %
- Gastos generales: 13.00 %
- Beneficio industrial: 6.00 %
- IVA: 21.00 %

## I Instalaciones

### IA Audiovisuales

#### IAF Red de cables de pares de cobre

**IAF070** m Cable de pares de cobre.
Cable de 2 pares (2x2x0,51 mm), con conductor unifilar de cobre, aislamiento de polietileno y vaina exterior de PVC no propagador de la llama de 4 mm de diámetro de color crema. Incluso accesorios y elementos de sujeción.
Incluye: Tendido de cables.
Criterio de cómputo de proyecto: Longitud medida según documentación gráfica de Proyecto.
Criterio de cómputo de obra: Se medirá la longitud realmente ejecutada según especificaciones de Proyecto.

| Código | Ud | Descripción | Rendimiento | Precio | Importe |
|---|---|---|---|---|---|
| mt40mto100b | m | Cable de 2 pares (2x2x0,51 mm), con conductor unifilar de cobre, aislamiento de polietileno y vaina exterior de PVC no propagador de la llama de 4 mm de diámetro de color crema. (material) | 1.000 | 31.60 | 31.60 |
| mo001 | h | Oficial instalador de telecomunicaciones. (mano de obra) | 0.018 | 373.16 | 6.72 |
| mo056 | h | Medio oficial instalador de telecomunicaciones. (mano de obra) | 0.018 | 251.66 | 4.53 |
| % | % | Herramientas | 2 % | 42.85 | 0.86 |
|  |  | Costes directos |  |  | 43.71 |
