# Cable de pares de cobre

- Propiedad del archivo: CYPE INGENIEROS, S.A.
- Formato: FIEBDC-3/2002
- Ámbito geográfico: Uruguay
- Divisa: UYU
- Costes indirectos: 3.00 %
- Gastos generales: 13.00 %
- Beneficio industrial: 6.00 %
- IVA: 21.00 %

## I Instalaciones

### IA Audiovisuales

#### IAF Red de cables de pares de cobre

**IAF070** m Cable de pares de cobre.
Cable urbano apantallado, para exteriores, con vaina EAP, de 75+1 pares (76x2x0,51 mm). Incluso accesorios y elementos de sujeción.
Incluye: Tendido de cables.
Criterio de cómputo de proyecto: Longitud medida según documentación gráfica de Proyecto.
Criterio de cómputo de obra: Se medirá la longitud realmente ejecutada según especificaciones de Proyecto.

| Código | Ud | Descripción | Rendimiento | Precio | Importe |
|---|---|---|---|---|---|
| mt40mto041e | m | Cable urbano apantallado, para exteriores, con vaina EAP, de 75+1 pares (76x2x0,51 mm). (material) | 1.000 | 378.75 | 378.75 |
| mo001 | h | Oficial instalador de telecomunicaciones. (mano de obra) | 0.095 | 373.16 | 35.45 |
| mo056 | h | Medio oficial instalador de telecomunicaciones. (mano de obra) | 0.095 | 251.66 | 23.91 |
| % | % | Herramientas | 2 % | 438.11 | 8.76 |
|  |  | Costes directos |  |  | 446.87 |
