# Adaptador de fibra óptica

- Propiedad del archivo: CYPE INGENIEROS, S.A.
- Formato: FIEBDC-3/2002
- Ámbito geográfico: Uruguay
- Divisa: UYU
- Costes indirectos: 3.00 %
- Gastos generales: 13.00 %
- Beneficio industrial: 6.00 %
- IVA: 21.00 %

## I Instalaciones

### IA Audiovisuales

#### IAO Red de cables de fibra óptica

**IAO023** Ud Adaptador de fibra óptica.
Adaptador con conectores hembra, tipo SC/APC doble, con tapa de protección con muelle en un extremo y tapón extraíble en el otro extremo.
Incluye: Colocación. Conexionado y comprobación de su correcto funcionamiento.
Criterio de cómputo de proyecto: Número de unidades previstas, según documentación gráfica de Proyecto.
Criterio de cómputo de obra: Se medirá el número de unidades realmente ejecutadas según especificaciones de Proyecto.

| Código | Ud | Descripción | Rendimiento | Precio | Importe |
|---|---|---|---|---|---|
| mt40fod032b | Ud | Adaptador con conectores hembra, tipo SC/APC doble, con tapa de protección con muelle en un extremo y tapón extraíble en el otro extremo. (material) | 1.000 | 244.36 | 244.36 |
| mo001 | h | Oficial instalador de telecomunicaciones. (mano de obra) | 0.060 | 373.16 | 22.39 |
| mo056 | h | Medio oficial instalador de telecomunicaciones. (mano de obra) | 0.060 | 251.66 | 15.10 |
| % | % | Herramientas | 2 % | 281.85 | 5.64 |
|  |  | Costes directos |  |  | 287.49 |
