# Unidad interior para producción de agua caliente sanitaria y calefacción, para gas R-410A

- Propiedad del archivo: CYPE INGENIEROS, S.A.
- Formato: FIEBDC-3/2002
- Ámbito geográfico: Uruguay
- Divisa: UYU
- Costes indirectos: 3.00 %
- Gastos generales: 13.00 %
- Beneficio industrial: 6.00 %
- IVA: 21.00 %

## I Instalaciones

### IB Sistemas de climatización

#### IBP Sistema VRF (Toshiba)

**IBP520** Ud Unidad interior para producción de agua caliente sanitaria y calefacción, para gas R-410A.
Unidad interior para producción de agua caliente sanitaria y calefacción, sistema VRF, modelo MMW-AP0481CHQ-E "TOSHIBA", para conexión a unidad exterior de aire acondicionado, con recuperación de calor, de la serie SHRM-e, para gas R-410A, alimentación monofásica (230V/50Hz), potencia calorífica nominal 14 kW, regulación de la temperatura de salida de agua de 25°C a 85°C, consumo eléctrico nominal 4,15 kW, presión sonora nominal 44 dBA, dimensiones 700x900x320 mm, peso 100 kg, diámetro de conexión de la tubería de gas 5/8", diámetro de conexión de la tubería de líquido 3/8", diámetro de conexión de las tuberías de agua R 1 1/4".
Criterio de valoración económica: El precio no incluye la canalización ni el cableado eléctrico de alimentación.
Incluye: Replanteo. Colocación y fijación. Conexión a las líneas frigoríficas. Conexión a la red de conducción de agua. Conexión a la red eléctrica. Puesta en marcha.
Criterio de cómputo de proyecto: Número de unidades previstas, según documentación gráfica de Proyecto.
Criterio de cómputo de obra: Se medirá el número de unidades realmente ejecutadas según especificaciones de Proyecto.

| Código | Ud | Descripción | Rendimiento | Precio | Importe |
|---|---|---|---|---|---|
| mt42tsb029a | Ud | Unidad interior para producción de agua caliente sanitaria y calefacción, sistema VRF, modelo MMW-AP0481CHQ-E "TOSHIBA", para conexión a unidad exterior de aire acondicionado, con recuperación de calor, de la serie SHRM-e, para gas R-410A, alimentación monofásica (230V/50Hz), potencia calorífica nominal 14 kW, regulación de la temperatura de salida de agua de 25°C a 85°C, consumo eléctrico nominal 4,15 kW, presión sonora nominal 44 dBA, dimensiones 700x900x320 mm, peso 100 kg, diámetro de conexión de la tubería de gas 5/8", diámetro de conexión de la tubería de líquido 3/8", diámetro de conexión de las tuberías de agua R 1 1/4". (material) | 1.000 | 594766.34 | 594766.34 |
| mo005 | h | Oficial instalador de climatización. (mano de obra) | 1.190 | 373.16 | 444.06 |
| mo104 | h | Medio oficial instalador de climatización. (mano de obra) | 1.190 | 251.66 | 299.48 |
| % | % | Herramientas | 2 % | 595509.88 | 11910.20 |
|  |  | Costes directos |  |  | 607420.08 |
