# Caldera a gas oil, doméstica, de baja temperatura, de pie, para calefacción y agua caliente sanitaria

- Propiedad del archivo: CYPE INGENIEROS, S.A.
- Formato: FIEBDC-3/2002
- Ámbito geográfico: Uruguay
- Divisa: UYU
- Costes indirectos: 3.00 %
- Gastos generales: 13.00 %
- Beneficio industrial: 6.00 %
- IVA: 21.00 %

## I Instalaciones

### IC Calefacción, refrigeración, climatización y agua caliente sanitaria

#### ICC Calderas a gas oil

**ICC116** Ud Caldera a gas oil, doméstica, de baja temperatura, de pie, para calefacción y agua caliente sanitaria
Caldera de pie, de baja temperatura, con cuerpo de fundición de hierro gris GL 180 para quemador presurizado para gas oil, tecnología Thermostream (principio de anticondensación, no necesita temperatura mínima de retorno), potencia de calefacción 45 kW, peso 246 kg, dimensiones 881x600x787 mm, número de elementos 4, contenido de agua 61 l, presión máxima de trabajo 4 bar, quemador de gas oil de llama azul de 48 kW de potencia, cuadro de regulación, de 154x366x327 mm, con cronotermostato modulante con sonda de temperatura exterior, kit de unión de caldera a gas oil a colector o grupo de bombeo, kit de seguridad para caldera a gas oil, kit de unión de caldera a gas oil a vaso de expansión, con interacumulador vertical de suelo, para producción de agua caliente sanitaria en combinación con caldera, de 300 l, con kit de conexión hidráulica para conectar la caldera a el acumulador, sin incluir el conducto para evacuación de los productos de la combustión. Totalmente montada, conexionada y probada.
Incluye: Replanteo. Presentación de los elementos. Montaje de la caldera y sus accesorios. Conexionado con las redes de conducción de agua, de gas oil, de desagües cloacales y pluviales y eléctrica, y con el conducto de evacuación de los productos de la combustión. Puesta en marcha.
Criterio de cómputo de proyecto: Número de unidades previstas, según documentación gráfica de Proyecto.
Criterio de cómputo de obra: Se medirá el número de unidades realmente ejecutadas según especificaciones de Proyecto.

| Código | Ud | Descripción | Rendimiento | Precio | Importe |
|---|---|---|---|---|---|
| mt38cqj100p | Ud | Caldera de pie, de baja temperatura, con cuerpo de fundición de hierro gris GL 180 para quemador presurizado para gas oil, tecnología Thermostream (principio de anticondensación, no necesita temperatura mínima de retorno), potencia de calefacción 45 kW, peso 246 kg, dimensiones 881x600x787 mm, número de elementos 4, contenido de agua 61 l, presión máxima de trabajo 4 bar. (material) | 1.000 | 114867.63 | 114867.63 |
| mt38cqj101a | Ud | Cuadro de regulación, de 154x366x327 mm, con cronotermostato modulante con sonda de temperatura exterior. (material) | 1.000 | 28362.38 | 28362.38 |
| mt38cqj102p | Ud | Quemador de gas oil de llama azul de 48 kW de potencia, para calderas de 38,5 a 47 kW de potencia. (material) | 1.000 | 65233.47 | 65233.47 |
| mt38cqj520b | Ud | Kit de seguridad para caldera a gas oil, compuesto por manómetro, válvula de seguridad y purgador de aire. (material) | 1.000 | 9926.83 | 9926.83 |
| mt38cqj530b | Ud | Kit de unión de caldera a gas oil a vaso de expansión, con válvula de llenado y vaciado. (material) | 1.000 | 7657.84 | 7657.84 |
| mt38cqj575i | Ud | Interacumulador vertical de suelo, para producción de agua caliente sanitaria en combinación con caldera, de 300 l, de acero esmaltado, con intercambiador de un serpentín, eficiencia energética clase B, con aislamiento térmico de espuma rígida de poliuretano, protección contra la corrosión con ánodo de magnesio y control de temperatura por sonda NTC. (material) | 1.000 | 77429.29 | 77429.29 |
| mt38cqj577b | Ud | Kit de conexión hidráulica para conectar la caldera a el acumulador. (material) | 1.000 | 27227.88 | 27227.88 |
| mt38www012 | Ud | Material auxiliar para instalaciones de calefacción y agua caliente sanitaria (material) | 1.000 | 122.18 | 122.18 |
| mo004 | h | Oficial calefaccionista. (mano de obra) | 4.674 | 373.16 | 1744.15 |
| mo103 | h | Medio oficial calefaccionista. (mano de obra) | 4.674 | 251.66 | 1176.26 |
| % | % | Herramientas | 2 % | 333747.91 | 6674.96 |
|  |  | Costes directos |  |  | 340422.87 |
