# Tanque de combustible líquido, subterráneo, de chapa de acero

- Propiedad del archivo: CYPE INGENIEROS, S.A.
- Formato: FIEBDC-3/2002
- Ámbito geográfico: Uruguay
- Divisa: UYU
- Costes indirectos: 3.00 %
- Gastos generales: 13.00 %
- Beneficio industrial: 6.00 %
- IVA: 21.00 %

## I Instalaciones

### IC Calefacción, refrigeración, climatización y agua caliente sanitaria

#### ICD Combustible líquido

**ICD110** Ud Tanque de combustible líquido, subterráneo, de chapa de acero.
Tanque homologado de gas oil, subterráneo, de chapa de acero, de simple pared, con una capacidad de 2000 litros. Incluso indicador de nivel, tapa de registro, elementos de protección según normativa, tratamiento exterior mediante granallado SA 2 1/2 y acabado con una capa de resina de poliuretano de 600 micras de espesor. Totalmente montado, conexionado y probado. Sin incluir la obra civil, la toma de tierra, ni el equipo de protección catódica.
Incluye: Colocación del depósito. Montaje de la tapa de registro y de sus accesorios.
Criterio de cómputo de proyecto: Número de unidades previstas, según documentación gráfica de Proyecto.
Criterio de cómputo de obra: Se medirá el número de unidades realmente ejecutadas según especificaciones de Proyecto.

| Código | Ud | Descripción | Rendimiento | Precio | Importe |
|---|---|---|---|---|---|
| mt38dep001ea | Ud | Tanque homologado de combustible líquido, enterrado, de chapa de acero, de simple pared, de 1100 mm de diámetro y 2300 mm de longitud, con una capacidad de 2000 litros. Tratamiento exterior: granallado SA 2 1/2 y acabado mediante capa de resina de poliuretano de 600 micras de espesor. Incluso elementos de protección según normativa. (material) | 1.000 | 142767.19 | 142767.19 |
| mt38dep006a | Ud | Indicador de nivel con sonda, para tanque de combustible líquido de chapa de acero. (material) | 1.000 | 4111.21 | 4111.21 |
| mt38dep009a | Ud | Tapa de registro de 40x40 cm, para inspección de tanque de combustible líquido. (material) | 1.000 | 2040.35 | 2040.35 |
| mq04cag010a | h | Camión con grúa de hasta 6 t. (maquinaria) | 0.290 | 1721.88 | 499.35 |
| mo004 | h | Oficial calefaccionista. (mano de obra) | 7.054 | 373.16 | 2632.27 |
| mo103 | h | Medio oficial calefaccionista. (mano de obra) | 7.054 | 251.66 | 1775.21 |
| % | % | Herramientas | 2 % | 153825.58 | 3076.51 |
|  |  | Costes directos |  |  | 156902.09 |
