# Radiador para calefacción a baja temperatura

- Propiedad del archivo: CYPE INGENIEROS, S.A.
- Formato: FIEBDC-3/2002
- Ámbito geográfico: Uruguay
- Divisa: UYU
- Costes indirectos: 3.00 %
- Gastos generales: 13.00 %
- Beneficio industrial: 6.00 %
- IVA: 21.00 %

## I Instalaciones

### IC Calefacción, refrigeración, climatización y agua caliente sanitaria

#### ICE Emisores por agua para calefacción y refrigeración

**ICE042** Ud Radiador para calefacción a baja temperatura.
Radiador para calefacción a baja temperatura, con intercambiador de calor de tubo de cobre y aletas de aluminio, carcasa independiente del intercambiador, ventiladores con motor Brushless, de velocidad variable, para impulsión de aire y panel de control con 4 modos de funcionamiento, potencia calorífica 1112,6 W para salto térmico de 30°C, potencia calorífica 1479,1 W para salto térmico de 40°C, potencia calorífica 1981,4 W para salto térmico de 50°C, presión sonora 32 dBA, dimensiones 635x879x119 mm, peso 11,9 kg, color blanco RAL 9010. Incluso llave de paso termostática, soportes y todos aquellos accesorios necesarios para su correcto funcionamiento. Totalmente montado, conexionado y probado.
Incluye: Replanteo mediante plantilla. Fijación en paramento mediante elementos de anclaje. Situación y fijación de las unidades. Montaje de accesorios. Conexionado con la red de conducción de agua.
Criterio de cómputo de proyecto: Número de unidades previstas, según documentación gráfica de Proyecto.
Criterio de cómputo de obra: Se medirá el número de unidades realmente ejecutadas según especificaciones de Proyecto.

| Código | Ud | Descripción | Rendimiento | Precio | Importe |
|---|---|---|---|---|---|
| mt38fer055c | Ud | Radiador para calefacción a baja temperatura, con intercambiador de calor de tubo de cobre y aletas de aluminio, carcasa independiente del intercambiador, ventiladores con motor Brushless, de velocidad variable, para impulsión de aire y panel de control con 4 modos de funcionamiento, potencia calorífica 1112,6 W para salto térmico de 30°C, potencia calorífica 1479,1 W para salto térmico de 40°C, potencia calorífica 1981,4 W para salto térmico de 50°C, presión sonora 32 dBA, dimensiones 635x879x119 mm, peso 11,9 kg, color blanco RAL 9010. (material) | 1.000 | 34261.75 | 34261.75 |
| mt38fer058 | Ud | Soporte de acero para radiador, para colocación mural con tornillos. (material) | 2.000 | 93.09 | 186.18 |
| mt38fer087 | Ud | Kit para conexión de radiador a la tubería de distribución, compuesto por llave de paso termostática y demás accesorios necesarios. (material) | 1.000 | 1524.30 | 1524.30 |
| mo004 | h | Oficial calefaccionista. (mano de obra) | 0.362 | 373.16 | 135.08 |
| mo103 | h | Medio oficial calefaccionista. (mano de obra) | 0.362 | 251.66 | 91.10 |
| % | % | Herramientas | 2 % | 36198.41 | 723.97 |
|  |  | Costes directos |  |  | 36922.38 |
