# Equipo de regulación y control para colector, mediante cabezales electrotérmicos

- Propiedad del archivo: CYPE INGENIEROS, S.A.
- Formato: FIEBDC-3/2002
- Ámbito geográfico: Uruguay
- Divisa: UYU
- Costes indirectos: 3.00 %
- Gastos generales: 13.00 %
- Beneficio industrial: 6.00 %
- IVA: 21.00 %

## I Instalaciones

### IC Calefacción, refrigeración, climatización y agua caliente sanitaria

#### ICE Emisores por agua para calefacción y refrigeración

**ICE150** Ud Equipo de regulación y control para colector, mediante cabezales electrotérmicos.
Sistema de regulación de la temperatura para colector, para calefacción, compuesto de central color blanco, para un máximo de 6 termostatos de control y 8 cabezales electrotérmicos, con comunicación bidireccional vía radio con los termostatos y las sondas, termostatos digitales, y cabezales electrotérmicos, a 24 V. Totalmente montado, conexionado y probado.
Incluye: Colocación, fijación y conexionado eléctrico y de comunicación con todos los elementos que lo demanden en la instalación.
Criterio de cómputo de proyecto: Número de unidades previstas, según documentación gráfica de Proyecto.
Criterio de cómputo de obra: Se medirá el número de unidades realmente ejecutadas según especificaciones de Proyecto.

| Código | Ud | Descripción | Rendimiento | Precio | Importe |
|---|---|---|---|---|---|
| mt38esu151a | Ud | Central color blanco, para un máximo de 6 termostatos de control y 8 cabezales electrotérmicos, con comunicación bidireccional vía radio con los termostatos y las sondas, para calefacción y refrigeración, de 340x110x55 mm, con antena de radio y transformador eléctrico. (material) | 1.000 | 30919.53 | 30919.53 |
| mt38esu030a | Ud | Termostato digital, dimensiones 80x80x9 mm, color blanco, con comunicación vía radio con la central y sensor de humedad, con entrada para sonda remota de temperatura. (material) | 2.000 | 12172.57 | 24345.14 |
| mt38esu010a | Ud | Cabezal electrotérmico, a 24 V. (material) | 4.000 | 3577.63 | 14310.52 |
| mo004 | h | Oficial calefaccionista. (mano de obra) | 0.845 | 373.16 | 315.32 |
| mo103 | h | Medio oficial calefaccionista. (mano de obra) | 0.845 | 251.66 | 212.65 |
| % | % | Herramientas | 2 % | 70103.16 | 1402.06 |
|  |  | Costes directos |  |  | 71505.22 |
