# Caldera a gas, doméstica, convencional, mural, para calefacción y agua caliente sanitaria

- Propiedad del archivo: CYPE INGENIEROS, S.A.
- Formato: FIEBDC-3/2002
- Ámbito geográfico: Uruguay
- Divisa: UYU
- Costes indirectos: 3.00 %
- Gastos generales: 13.00 %
- Beneficio industrial: 6.00 %
- IVA: 21.00 %

## I Instalaciones

### IC Calefacción, refrigeración, climatización y agua caliente sanitaria

#### ICG Calderas a gas

**ICG032** Ud Caldera a gas, doméstica, convencional, mural, para calefacción y agua caliente sanitaria
Caldera mural a gas N, para calefacción y agua caliente sanitaria instantánea, cámara de combustión estanca, potencia nominal 24 kW, potencia de calefacción 24 kW, potencia de agua caliente sanitaria 24 kW, eficiencia energética clase C en calefacción, eficiencia energética clase B en agua caliente sanitaria, perfil de consumo XL, caudal específico de agua caliente sanitaria de 11,8 l/min, dimensiones 700x400x298 mm, peso 27,5 kg, encendido electrónico y seguridad por ionización, sin llama piloto. Totalmente montada, conexionada y probada.
Incluye: Replanteo. Presentación de los elementos. Montaje de la caldera y sus accesorios. Conexionado con las redes de conducción de agua, de gas, de desagües cloacales y pluviales y eléctrica, y con el conducto de evacuación de los productos de la combustión. Puesta en marcha.
Criterio de cómputo de proyecto: Número de unidades previstas, según documentación gráfica de Proyecto.
Criterio de cómputo de obra: Se medirá el número de unidades realmente ejecutadas según especificaciones de Proyecto.

| Código | Ud | Descripción | Rendimiento | Precio | Importe |
|---|---|---|---|---|---|
| mt38cmj010a | Ud | Caldera mural a gas N, para calefacción y agua caliente sanitaria instantánea, cámara de combustión estanca, potencia nominal 24 kW, potencia de calefacción 24 kW, potencia de agua caliente sanitaria 24 kW, eficiencia energética clase C en calefacción, eficiencia energética clase B en agua caliente sanitaria, perfil de consumo XL, caudal específico de agua caliente sanitaria de 11,8 l/min, dimensiones 700x400x298 mm, peso 27,5 kg, encendido electrónico y seguridad por ionización, sin llama piloto. (material) | 1.000 | 67778.81 | 67778.81 |
| mt38www012 | Ud | Material auxiliar para instalaciones de calefacción y agua caliente sanitaria (material) | 1.000 | 122.18 | 122.18 |
| mo004 | h | Oficial calefaccionista. (mano de obra) | 3.623 | 373.16 | 1351.96 |
| mo103 | h | Medio oficial calefaccionista. (mano de obra) | 3.623 | 251.66 | 911.76 |
| % | % | Herramientas | 2 % | 70164.71 | 1403.29 |
|  |  | Costes directos |  |  | 71568.00 |
