# Chimenea colectiva concéntrica de doble pared

- Propiedad del archivo: CYPE INGENIEROS, S.A.
- Formato: FIEBDC-3/2002
- Ámbito geográfico: Uruguay
- Divisa: UYU
- Costes indirectos: 3.00 %
- Gastos generales: 13.00 %
- Beneficio industrial: 6.00 %
- IVA: 21.00 %

## I Instalaciones

### IC Calefacción, refrigeración, climatización y agua caliente sanitaria

#### ICO Sistemas de evacuación de los productos de la combustión

**ICO220** m Chimenea colectiva concéntrica de doble pared.
Chimenea colectiva modular concéntrica, metálica, formada por caño de doble pared, de 125/210 mm de diámetro, compuesto por pared interior de acero inoxidable AISI 316L y pared exterior de acero galvanizado, temperatura máxima de 450°C, presión de trabajo de hasta 40 Pa, instalada en el interior del edificio, para evacuación de los productos de la combustión y admisión de aire comburente, con tiro natural, de las calderas murales de condensación, a gas. Incluso accesorios, piezas especiales, módulos finales y material auxiliar para montaje y sujeción a la obra.
Criterio de valoración económica: El precio no incluye el conducto de conexión entre la caldera y la chimenea colectiva.
Incluye: Replanteo. Presentación de tubos, accesorios, piezas especiales y módulos finales. Fijación del material auxiliar para montaje y sujeción a la obra. Montaje. Conexionado y comprobación de su correcto funcionamiento.
Criterio de cómputo de proyecto: Longitud medida desde el arranque de la chimenea hasta la parte superior del módulo final, según documentación gráfica de Proyecto.
Criterio de cómputo de obra: Se medirá, desde el arranque de la chimenea hasta la parte superior del módulo final, la longitud realmente ejecutada según especificaciones de Proyecto.

| Código | Ud | Descripción | Rendimiento | Precio | Importe |
|---|---|---|---|---|---|
| mt20din256a | Ud | Material auxiliar para montaje y sujeción a la obra de los tubos de doble pared, de 125/210 mm de diámetro. (material) | 1.000 | 246.73 | 246.73 |
| mt20din255am | m | Caño de doble pared, de 125/210 mm de diámetro, compuesto por pared interior de acero inoxidable AISI 316L y pared exterior de acero galvanizado, temperatura máxima de 450°C, presión de trabajo de hasta 40 Pa, con el precio incrementado el 60% en concepto de accesorios, piezas especiales y módulos finales. (material) | 1.000 | 6579.37 | 6579.37 |
| mo004 | h | Oficial calefaccionista. (mano de obra) | 0.468 | 373.16 | 174.64 |
| mo103 | h | Medio oficial calefaccionista. (mano de obra) | 0.468 | 251.66 | 117.78 |
| % | % | Herramientas | 2 % | 7118.52 | 142.37 |
|  |  | Costes directos |  |  | 7260.89 |
