# Medidor calorífico

- Propiedad del archivo: CYPE INGENIEROS, S.A.
- Formato: FIEBDC-3/2002
- Ámbito geográfico: Uruguay
- Divisa: UYU
- Costes indirectos: 3.00 %
- Gastos generales: 13.00 %
- Beneficio industrial: 6.00 %
- IVA: 21.00 %

## I Instalaciones

### IC Calefacción, refrigeración, climatización y agua caliente sanitaria

#### ICS Sistemas de conducción de agua

**ICS085** Ud Medidor calorífico.
Medidor de energía para calefacción, de chorro simple, diámetro nominal 1/2", para caudal nominal 1,5 m³/h, de lectura directa, formado por un medidor volumétrico, un módulo electrónico para lectura de datos, extraíble, para metraje de temperaturas del medidor de energía y configuración de la cantidad de pulsos con batería interna de 3 V y dos sondas de temperatura, una para la ida y otra para el retorno, con T portasonda de temperatura, de 1/2" de diámetro.
Incluye: Replanteo. Colocación. Conexionado. Comprobación de su correcto funcionamiento.
Criterio de cómputo de proyecto: Número de unidades previstas, según documentación gráfica de Proyecto.
Criterio de cómputo de obra: Se medirá el número de unidades realmente ejecutadas según especificaciones de Proyecto.

| Código | Ud | Descripción | Rendimiento | Precio | Importe |
|---|---|---|---|---|---|
| mt38alb730aa | Ud | Medidor de energía para calefacción, de chorro simple, diámetro nominal 1/2", para caudal nominal 1,5 m³/h, de lectura directa, formado por un medidor volumétrico, un módulo electrónico para lectura de datos, extraíble, para metraje de temperaturas del medidor de energía y configuración de la cantidad de pulsos con batería interna de 3 V y dos sondas de temperatura, una para la ida y otra para el retorno. (material) | 1.000 | 13494.49 | 13494.49 |
| mt38alb732a | Ud | Juego de racores, de 1/2" de diámetro, para medidor de energía. (material) | 1.000 | 209.14 | 209.14 |
| mt38alb731a | Ud | T portasonda de temperatura, de 1/2" de diámetro, para medidor de energía. (material) | 2.000 | 859.38 | 1718.76 |
| mt38www012 | Ud | Material auxiliar para instalaciones de calefacción y agua caliente sanitaria (material) | 0.050 | 122.18 | 6.11 |
| mo004 | h | Oficial calefaccionista. (mano de obra) | 0.480 | 373.16 | 179.12 |
| % | % | Herramientas | 2 % | 15607.62 | 312.15 |
|  |  | Costes directos |  |  | 15919.77 |
