# Batería

- Propiedad del archivo: CYPE INGENIEROS, S.A.
- Formato: FIEBDC-3/2002
- Ámbito geográfico: Uruguay
- Divisa: UYU
- Costes indirectos: 3.00 %
- Gastos generales: 13.00 %
- Beneficio industrial: 6.00 %
- IVA: 21.00 %

## I Instalaciones

### ID Seguridad

#### IDN Baterías

**IDN010** Ud Batería.
Batería recargable de plomo-ácido de 12 V y 7 Ah, de 151x91x65 mm.
Incluye: Colocación de la batería. Conexionado y comprobación de su correcto funcionamiento.
Criterio de cómputo de proyecto: Número de unidades previstas, según documentación gráfica de Proyecto.
Criterio de cómputo de obra: Se medirá el número de unidades realmente ejecutadas según especificaciones de Proyecto.

| Código | Ud | Descripción | Rendimiento | Precio | Importe |
|---|---|---|---|---|---|
| mt41ing120d | Ud | Batería recargable de plomo-ácido de 12 V y 7 Ah, de 151x91x65 mm. (material) | 1.000 | 1447.66 | 1447.66 |
| mo006 | h | Oficial instalador de redes y equipos de detección y seguridad. (mano de obra) | 0.024 | 387.56 | 9.30 |
| mo105 | h | Medio oficial instalador de redes y equipos de detección y seguridad. (mano de obra) | 0.024 | 261.38 | 6.27 |
| % | % | Herramientas | 2 % | 1463.23 | 29.26 |
|  |  | Costes directos |  |  | 1492.49 |
