# Caja general de protección

- Propiedad del archivo: CYPE INGENIEROS, S.A.
- Formato: FIEBDC-3/2002
- Ámbito geográfico: Uruguay
- Divisa: UYU
- Costes indirectos: 3.00 %
- Gastos generales: 13.00 %
- Beneficio industrial: 6.00 %
- IVA: 21.00 %

## I Instalaciones

### IE Eléctricas

#### IEC Cajas generales de protección

**IEC020** Ud Caja general de protección.
Suministro e instalación en el interior de hornacina mural de caja general de protección, equipada con bornes de conexión, bases unipolares previstas para colocar fusibles de intensidad máxima 40 A, esquema 7, para protección de la línea general de alimentación, formada por una envolvente aislante, precintable y autoventilada, con grados de protección IP43 e IK08, que se cerrará con puerta metálica con grado de protección IK10, protegida de la corrosión y con cerradura o candado. Normalizada por la empresa suministradora y preparada para acometida subterránea. Incluso fusibles y elementos de fijación y conexión con la conducción enterrada de puesta a tierra. Totalmente montada, conexionada y probada.
Incluye: Replanteo de la situación de los conductos y anclajes de la caja. Fijación del marco. Colocación de la puerta. Colocación de tubos y piezas especiales. Conexionado.
Criterio de cómputo de proyecto: Número de unidades previstas, según documentación gráfica de Proyecto.
Criterio de cómputo de obra: Se medirá el número de unidades realmente ejecutadas según especificaciones de Proyecto.

| Código | Ud | Descripción | Rendimiento | Precio | Importe |
|---|---|---|---|---|---|
| mt35cgp020ai | Ud | Caja general de protección, equipada con bornes de conexión, bases unipolares previstas para colocar fusibles de intensidad máxima 40 A, esquema 7, para protección de la línea general de alimentación, formada por una envolvente aislante, precintable y autoventilada, con grados de protección IP43 e IK08. (material) | 1.000 | 2288.77 | 2288.77 |
| mt35amc820ahh | Ud | Fusible de cuchillas, tipo gG, intensidad nominal 40 A, poder de corte 120 kA, tamaño T00. (material) | 3.000 | 340.35 | 1021.05 |
| mt35cgp040h | m | Tubo de PVC liso, serie B, de 160 mm de diámetro exterior y 3,2 mm de espesor. (material) | 3.000 | 316.50 | 949.50 |
| mt35cgp040f | m | Tubo de PVC liso, serie B, de 110 mm de diámetro exterior y 3,2 mm de espesor. (material) | 3.000 | 217.01 | 651.03 |
| mt26cgp010 | Ud | Marco y puerta metálica con cerradura o candado, con grado de protección IK10, protegidos de la corrosión y normalizados por la empresa suministradora, para caja general de protección. (material) | 1.000 | 3642.61 | 3642.61 |
| mt35www010 | Ud | Material auxiliar para instalaciones eléctricas. (material) | 1.000 | 86.11 | 86.11 |
| mo020 | h | Oficial mampostero de albañil de construcción. (mano de obra) | 0.357 | 363.15 | 129.64 |
| mo113 | h | Peón de albañil de construcción. (mano de obra) | 0.357 | 242.79 | 86.68 |
| mo003 | h | Oficial electricista. (mano de obra) | 0.595 | 373.16 | 222.03 |
| mo102 | h | Medio oficial electricista. (mano de obra) | 0.595 | 251.66 | 149.74 |
| % | % | Herramientas | 2 % | 9227.16 | 184.54 |
|  |  | Costes directos |  |  | 9411.70 |
