# Acumulador de energía eléctrica

- Propiedad del archivo: CYPE INGENIEROS, S.A.
- Formato: FIEBDC-3/2002
- Ámbito geográfico: Uruguay
- Divisa: UYU
- Costes indirectos: 3.00 %
- Gastos generales: 13.00 %
- Beneficio industrial: 6.00 %
- IVA: 21.00 %

## I Instalaciones

### IE Eléctricas

#### IEF Solar fotovoltaica

**IEF030** Ud Acumulador de energía eléctrica.
Batería de litio-ferrofosfato (LiFePO4), tensión nominal 12,8 V, capacidad nominal de descarga 35,2 Ah, más de 5000 ciclos con una profundidad de descarga (DoD) del 80%, dimensiones 115x250x175 mm, peso 7 kg, posibilidad de conexión de hasta 8 baterías en paralelo, con sistema BMS y display para visualización del estado de carga. Incluso accesorios necesarios para su correcta instalación.
Incluye: Montaje, fijación y nivelación. Conexionado y comprobación de su correcto funcionamiento.
Criterio de cómputo de proyecto: Número de unidades previstas, según documentación gráfica de Proyecto.
Criterio de cómputo de obra: Se medirá el número de unidades realmente ejecutadas según especificaciones de Proyecto.

| Código | Ud | Descripción | Rendimiento | Precio | Importe |
|---|---|---|---|---|---|
| mt35afg010ca | Ud | Batería de litio-ferrofosfato (LiFePO4), tensión nominal 12,8 V, capacidad nominal de descarga 35,2 Ah, más de 5000 ciclos con una profundidad de descarga (DoD) del 80%, dimensiones 115x250x175 mm, peso 7 kg, posibilidad de conexión de hasta 8 baterías en paralelo, con sistema BMS y display para visualización del estado de carga. (material) | 1.000 | 37816.50 | 37816.50 |
| mo003 | h | Oficial electricista. (mano de obra) | 0.242 | 373.16 | 90.30 |
| mo102 | h | Medio oficial electricista. (mano de obra) | 0.242 | 251.66 | 60.90 |
| % | % | Herramientas | 2 % | 37967.70 | 759.35 |
|  |  | Costes directos |  |  | 38727.05 |
