# Toma de tierra con placa

- Propiedad del archivo: CYPE INGENIEROS, S.A.
- Formato: FIEBDC-3/2002
- Ámbito geográfico: Uruguay
- Divisa: UYU
- Costes indirectos: 3.00 %
- Gastos generales: 13.00 %
- Beneficio industrial: 6.00 %
- IVA: 21.00 %

## I Instalaciones

### IE Eléctricas

#### IEP Puesta a tierra

**IEP022** Ud Toma de tierra con placa.
Toma de tierra compuesta por un pozo de 2 m de profundidad en cuyo interior se instala una placa de cobre electrolítico puro de 1000x500x2 mm unida a la pletina conductora de cobre estañado de 30x2 mm, conectada a puente para comprobación, dentro de una cámara de inspección de polipropileno de 30x30 cm. Incluso replanteo, excavación del pozo, colocación de la placa en su interior, conexión entre la placa y el conductor de tierra mediante pletina conductora, colocación de la cámara de inspección, conexión de la pletina conductora con la línea de enlace mediante borne de unión, relleno con tierras de la propia excavación y aditivos para disminuir la resistividad del terreno y conexionado a la red de tierra mediante puente de comprobación. Totalmente montada, conexionada y probada.
Incluye: Replanteo. Excavación del pozo. Colocación de la placa. Conexión de la placa con la pletina conductora. Colocación de la cámara de inspección. Conexión de la pletina conductora con la línea de enlace. Relleno de la zona excavada. Conexión a la red de tierra.
Criterio de cómputo de proyecto: Número de unidades previstas, según documentación gráfica de Proyecto.
Criterio de cómputo de obra: Se medirá el número de unidades realmente ejecutadas según especificaciones de Proyecto.

| Código | Ud | Descripción | Rendimiento | Precio | Importe |
|---|---|---|---|---|---|
| mt35tte020e | Ud | Placa de cobre electrolítico puro para toma de tierra, de 1000x500x2 mm, con borne de unión. (material) | 1.000 | 20839.80 | 20839.80 |
| mt41pca010a | m | Pletina conductora de cobre estañado, desnuda, de 30x2 mm. (material) | 1.000 | 3123.61 | 3123.61 |
| mt35tta010 | Ud | Cámara de inspección de polipropileno para toma de tierra, de 300x300 mm, con tapa de registro. (material) | 1.000 | 4305.26 | 4305.26 |
| mt35tta030 | Ud | Puente para comprobación de puesta a tierra de la instalación eléctrica. (material) | 1.000 | 2676.24 | 2676.24 |
| mt35tta060 | Ud | Saco de 5 kg de sales minerales para la mejora de la conductividad de puestas a tierra. (material) | 2.000 | 203.63 | 407.26 |
| mt35www020 | Ud | Material auxiliar para instalaciones de toma de tierra. (material) | 1.000 | 66.91 | 66.91 |
| mq01ret020b | h | Retrocargadora sobre neumáticos, de 70 kW. (maquinaria) | 0.068 | 1271.65 | 86.47 |
| mq04dua020b | h | Dumper de descarga frontal de 2 t de carga útil. (maquinaria) | 0.088 | 322.79 | 28.41 |
| mq02rod010d | h | Bandeja vibrante de guiado manual, de 300 kg, ancho de trabajo 70 cm, reversible. (maquinaria) | 0.132 | 222.50 | 29.37 |
| mq02cia020j | h | Camión cisterna, de 8 m³ de capacidad. (maquinaria) | 0.009 | 3696.58 | 33.27 |
| mq04cab010c | h | Camión basculante de 12 t de carga, de 162 kW. (maquinaria) | 0.013 | 1398.74 | 18.18 |
| mo003 | h | Oficial electricista. (mano de obra) | 0.297 | 373.16 | 110.83 |
| mo102 | h | Medio oficial electricista. (mano de obra) | 0.297 | 251.66 | 74.74 |
| mo113 | h | Peón de albañil de construcción. (mano de obra) | 0.119 | 242.79 | 28.89 |
| % | % | Herramientas | 2 % | 31829.24 | 636.58 |
|  |  | Costes directos |  |  | 32465.82 |
