# Torre tanque

- Propiedad del archivo: CYPE INGENIEROS, S.A.
- Formato: FIEBDC-3/2002
- Ámbito geográfico: Uruguay
- Divisa: UYU
- Costes indirectos: 3.00 %
- Gastos generales: 13.00 %
- Beneficio industrial: 6.00 %
- IVA: 21.00 %

## I Instalaciones

### IF Plomería

#### IFD Tanques/cisternas/grupos de presión

**IFD065** Ud Torre tanque.
Torre tanque metálica de celosía de 6 m de altura para tanque elevado de hasta 1000 l, con escalera de acceso, protección superior para el instalador y base de fijación del tanque de 0,55x0,55 m, empotrada en dado de hormigón H-25, clase de exposición ambiental A1, tamaño máximo del agregado 19,0 mm, consistencia muy plástica, premezclado, vertido desde camión, en suelo no cohesivo. Incluso excavación para fundación con medios mecánicos, transporte y descarga. Totalmente montada.
Incluye: Replanteo. Transporte y descarga. Excavación de la fundación. Eliminación de las tierras sueltas del fondo de la excavación. Montaje de la torre. Izado de la torre. Colocación y aplomado. Vertido y compactación del hormigón. Eliminación de restos, limpieza final y retirada de escombros. Carga de escombros sobre camión o contenedor.
Criterio de cómputo de proyecto: Número de unidades previstas, según documentación gráfica de Proyecto.
Criterio de cómputo de obra: Se medirá el número de unidades realmente ejecutadas según especificaciones de Proyecto.

| Código | Ud | Descripción | Rendimiento | Precio | Importe |
|---|---|---|---|---|---|
| mt37tod010h | Ud | Torre tanque metálica de celosía de 6 m de altura para tanque elevado de hasta 1000 l, con escalera de acceso, protección superior para el instalador y base de fijación del tanque de 0,55x0,55 m. (material) | 1.000 | 28217.65 | 28217.65 |
| mt10hmf080Ge | m³ | Hormigón masivo H-25, clase de exposición ambiental A1, tamaño máximo del agregado 19 mm, consistencia muy plástica, premezclado, según CIRSOC 201 2005. (material) | 1.728 | 7203.76 | 12448.10 |
| mq04cag010a | h | Camión con grúa de hasta 6 t. (maquinaria) | 0.232 | 1721.88 | 399.48 |
| mq01exn010i | h | Miniretroexcavadora sobre neumáticos, de 37,5 kW. (maquinaria) | 0.498 | 1591.30 | 792.47 |
| mo020 | h | Oficial mampostero de albañil de construcción. (mano de obra) | 1.703 | 363.15 | 618.44 |
| mo077 | h | Medio oficial mampostero de albañil de construcción. (mano de obra) | 1.703 | 252.15 | 429.41 |
| % | % | Herramientas | 2 % | 42905.55 | 858.11 |
|  |  | Costes directos |  |  | 43763.66 |
