# Filtro retenedor de residuos

- Propiedad del archivo: CYPE INGENIEROS, S.A.
- Formato: FIEBDC-3/2002
- Ámbito geográfico: Uruguay
- Divisa: UYU
- Costes indirectos: 3.00 %
- Gastos generales: 13.00 %
- Beneficio industrial: 6.00 %
- IVA: 21.00 %

## I Instalaciones

### IF Plomería

#### IFW Elementos

**IFW020** Ud Filtro retenedor de residuos.
Filtro retenedor de residuos de bronce, con tamiz de acero inoxidable con perforaciones de 0,5 mm de diámetro, con rosca de 3", para una presión máxima de trabajo de 16 bar y una temperatura máxima de 110°C.
Incluye: Replanteo. Colocación. Conexionado y comprobación de su correcto funcionamiento.
Criterio de cómputo de proyecto: Número de unidades previstas, según documentación gráfica de Proyecto.
Criterio de cómputo de obra: Se medirá el número de unidades realmente ejecutadas según especificaciones de Proyecto.

| Código | Ud | Descripción | Rendimiento | Precio | Importe |
|---|---|---|---|---|---|
| mt37www060k | Ud | Filtro retenedor de residuos de bronce, con tamiz de acero inoxidable con perforaciones de 0,5 mm de diámetro, con rosca de 3", para una presión máxima de trabajo de 16 bar y una temperatura máxima de 110°C. (material) | 1.000 | 3475.67 | 3475.67 |
| mt37www010 | Ud | Material auxiliar para instalaciones de plomería. (material) | 1.000 | 49.27 | 49.27 |
| mo008 | h | Oficial plomero. (mano de obra) | 0.238 | 387.56 | 92.24 |
| mo107 | h | Medio oficial plomero. (mano de obra) | 0.238 | 261.38 | 62.21 |
| % | % | Herramientas | 2 % | 3679.39 | 73.59 |
|  |  | Costes directos |  |  | 3752.98 |
